# AC LöKa Neubau U-geb. III u. V
Angebotsaufforderung (GAEB DA XML 3.3, DA83)
Projekt: AC LöKa
Währung: EUR
Auftraggeber: Bau- und Liegenschaftsbetrieb NRW, NL Aachen, Mies-van-der-Rohe-Straße 10, 52074 Telefon 0241-43510-0, Fax 0241-43510-198, E-Mail 0241-ac.poststelle@blb.nrw.de
Erstellt mit: FUTURA, FUTURA Version 9.1.03.77, 23.12.2025

## Zusätzlicher Text
Abbruchmaßnahmen Geb. 3 und Geb. 5
Bei der Baumaßnahme handelt es sich um den Totalabbruch zweier Unterkunftsgebäude in der Löwensteinkaserne in Aachen. Sie gehört zu den Liegenschaften, die der BLB NRW NL Aachen für die BImA betreut und bearbeitet.
Die beiden Baukörper werden zeitlich versetzt, nacheinander abgerissen und neu errichtet.
Die beiden abzubrechenden Bestandsgebäude Geb. 3 und Geb. 5 sind baugleich.
Die Bestandsgebäude sind, mit Keller- Dachgeschoss, 4 geschossig und haben die Außenmaße (LxB) 46m x 17m

Baubeschreibung U III
Bei der Baumaßnahme handelt es sich um den Neubau eines Unterkunftsgebäudes in der Löwensteinkaserne in Aachen. Sie gehört zu den Liegenschaften, die der BLB NRW NL Aachen für die BImA betreut und bearbeitet.

Der Baukörper ist ein langgezogener, nicht unterkellerter dreigeschossiger Riegel. Als oberer Abschluss wird ein Satteldach mit einer Neigung von 30° aufgesetzt. Im Dachraum werden Lüftungsleitungen verlegt, ansonsten bleibt das Geschoss ungenutzt.
Das Gebäude wird in Massivbauweise errichtet. Der Dachstuhl wird aus einer Zimmermannskonstruktion aufgesetzt und mit Dachsteinen eingedeckt. Die Außenwände werden aus Stahlbeton hergestellt. Sie erhalten ein Wärmedämmverbundsystem. Die Fassade wird im Bereich des Erdgeschosses mit Klinkerriemchen verkleidet . Die restliche Fläche wird mit Scheibenputz versehen.

Der Zugang zur Unterkunft und das Haupttreppenhaus befindet sich ca. mittig im Gebäude. Als 2. Fluchtweg dient eine außenliegende Stahltreppe.

Das Erdgeschoss ist zu den anderen Geschossen leicht erhöht und beherbergt NIUKS-Flächen mit den zugehörigen Sanitärräumen. Eingangsnah sind der UvD mit barrierefreiem Bad, Bettwäschelager, Putzraum und der Trockenraum untergebracht. Alle Hausanschlussräume sind von außen zugängig und befinden sich in einem Block mit dem Heizraum, BWZ und SiBel mittig des Gebäudes. Im 1.OG befinden sich 22 Stuben und der Gemeinschaftsraum, Küche und Putzraum. Im 2. OG sind 20 Stuben, Putzraum, Küche sowie die Lüftungszentrale untergebracht. Insgesamt verfügt das Gebäude UIII somit über 42 Stuben.

Der Neubau wird unter Berücksichtigung aller, zum Zeitpunkt der Genehmigung geltenden, gesetzlichen Anforderungen hinsichtlich Brand-, Betriebs-, Arbeits- und Wärmeschutz ausgeführt. Das Gebäude liegt in der Erdbebenzone II.

Baubeschreibung U V
Bei der Baumaßnahme handelt es sich um den Neubau eines Unterkunftsgebäudes in der Löwensteinkaserne in Aachen. Sie gehört zu den Liegenschaften, die der BLB NRW NL Aachen für die BImA betreut und bearbeitet.

Das neue Unterkunftsgebäude V ist ein langgezogener nicht unterkellerter Riegel, der drei Vollgeschosse erhält. Als oberer Abschluss wird ein Satteldach mit einer Dachneigung von 30° aufgesetzt.

Das Gebäude wird in Massivbauweise errichtet, der Dachstuhl aus einer Zimmermannskonstruktion aufgesetzt und mit Ziegeln eingedeckt. Die Geschossdecken und statisch erforderliche Teile der Innenwände und die Innentreppe werden aus Stahlbeton hergestellt. Die Außenwände und weitere tragende Innenwände werden in Mauerwerk erstellt. Das Gebäude erhält ein Wärmedämm-verbundsystem. Die Fassade wird im Bereich des Erdgeschosses und im Bereich des Treppenhauses mit Klinkerriemchen verkleidet, die restliche Fläche wird mit Scheibenputz versehen.

Der Zugang zur Unterkunft und das Haupttreppenhaus befindet sich ca. mittig im Gebäude. Als 2. Fluchtweg dient eine außenliegende Stahltreppe.
Der Zugang der Unterkunft und das Haupttreppenhaus befinden sich etwas außermittig.
An der nordöstlichen Schmalseite des Gebäudes befindet sich eine dreigeschossige Außentreppe aus feuerverzinktem Stahl, die gemäß des Brandschutzleitfadens für Gebäude des Bundes als Fluchtweg erforderlich ist. Über die Außentreppe wird das Dachgeschoss erschlossen.

In den drei Vollgeschossen sind insgesamt 70 Stuben untergebracht. Auf jedem Geschoss befindet sich eine Gemeinschaftsküche, ein Putz- sowie ein Putzmittelraum und ein Elektro UV-Raum. Im Erdgeschoss eingangsnah sind der UvD, ein barrierefreies Bad, der Trockenraum eingeplant.

Der Neubau wird unter Berücksichtigung aller, zum Zeitpunkt der Genehmigung geltenden, gesetzlichen Anforderungen hinsichtlich Brand-, Betriebs-, Arbeits- und Wärmeschutz ausgeführt. Das Gebäude liegt in der Erdbebenzone II.

Allgemeine Vorbemerkung

1.
Die nachstehend aufgeführten Leistungen sind auf dem Gelände der Löwensteinkaserne
in Aachen auszuführen.

2.
Der Zutritt zur Liegenschaft bedarf einer vorhergehenden Prüfung der
Personaldaten des ausführenden Personals. Daher hat der AN nach
Auftragserteilung und vor Ausführungsbeginn über entsprechende Formulare
Personaldaten der eingesetzten Mitarbeiter an die zuständige Stelle der
Bundeswehr zur Prüfung vorzulegen. Mitarbeitern des AN, die Staatsangehörige
aus Staaten mit besonderem Risiko sind, wird kein Zutritt zur Liegenschaft
gewährt ("Staatenliste").

3.
Der Zutritt zur Baustelle/zur Liegenschaft ist nur über die Straße
"Kornelimünsterweg" möglich.
An der Kasernenzufahrt erfolgt i. d. R. eine Anmeldung über eine Stele mit Video-
Gegensprechanlage. Hierbei muss, von den zuvor durch den AN angemeldeten
Mitarbeiten, der Name genannt und der Lichtbildausweises (Personalausweis oder
Reisepass) vor die Kamera gehalten werden. Nur wer auf der vorher erwähnten
Zutrittsliste steht, erhält Zugang.
Sollte es zur Zeit der Baumaßnahme eine erhöhte Sicherheitslage geben, muss
bei Einfahrt auf das Kasernengelände jeder Mitarbeiter an der Wache der Dr. Leo
Löwenstein Kaserne seinen Lichtbildausweis im Tausch gegen einen
Besucherausweis, abgegeben, und beim Verlassen der Kaserne dieser
Besucherausweis wieder gegen den Lichtbildausweis zurückgetauscht werden.
Wartezeiten, resultierend aus der Zutrittsprozedur, werden nicht vergütet.

4.
Die Gebäude können innerhalb der Kaserne über befestigte Straßen angefahren werden. Parkplätze für das Baustellenpersonal, Platz für die Baustelleneinrichtungen sowie Stellplätze für Schuttcontainer stehen unmittelbar am Gebäude zur Verfügung. Innerhalb der Gebäude dürfen keine Räume belegt werden.
Beschädigungen an den Zufahrtstraßen, die durch den AN oder eines von ihm
beauftragten Unternehmens verursacht werden, sind kostenneutral für den AG
wieder in einen ordnungsgemäßen Zustand zu versetzen.

5.
Auf dem gesamten Kasernengelände gilt die Straßenverkehrsordnung.

6.
Alle Arbeiten werden im laufenden Betrieb der Liegenschaft durchgeführt.
Mögliche Arbeitszeiten:
Montags - Freitags 07.00 - 17.00 Uhr
Samstagsarbeit ist der örtlichen Bauleitung mindestens 5 Tage vor
Ausführungsbeginn anzumelden.
Übernachten auf der Baustelle / auf dem Gelände ist grundsätzlich verboten.

7.
Bauschutt und arbeitstägliche Reinigung:
Aller anfallende Schutt (Bauschutt, Verpackungsmaterial usw.) ist arbeitstäglich unaufgefordert zu entfernen. Bohr-, Schleif- und Fräsarbeiten sind generell mit geeigneter Absaugung vorzunehmen.
Eine arbeitstägliche Besenreinigung der Baubereiche wird vorgeschrieben. Befolgt der AN eine dahingehende Aufforderung zur Reinigung oder Schuttbeseitigung nicht innerhalb einer angemessenen Frist, so hat der AG das Recht die Reinigungs- u. Entsorgungsarbeiten in Eigenregie zu vollziehen, die anfallenden Kosten trägt der AN.

8.
In vom AG festgesetzten Abständen finden auf der Baustelle Baubesprechungen statt. Der AN ist zur Teilnahme an den Besprechungen  verpflichtet. Im Verhinderungsfalle hat er einen Bevollmächtigten und mit allen  Gegebenheiten der Baustelle vertrauten Vertreter zu entsenden.
Der verantwortliche Bauleiter des AN und dessen Vertreter sind deutschsprachig. Der AN verpflichtet sich, dass auch sonst mindestens ein deutschsprachiger  Mitarbeiter während er Ausführung der Arbeiten auf der Baustelle anwesend ist.

9.
Die Baustellenbesprechungsergebnisse werden in Protokollen festgehalten und an die am Bau Beteiligten
zugestellt. Sie sind damit verbindlich.

10.
Planungs und Ausführungsunterlagen: Dem AN werden die Ausführungsunterlagen in digitaler Form zur Verfügung gestellt. Alle weiteren Abzüge hat der AN auf eigene Kosten anfertigen zu lassen. Bei Änderungen von Zeichnungen wird ein Ausschnitt der Zeichnung übermittelt.

9.
Bauseits werden keine Lagerräume, Besprechungsräume, Aufenthaltsräume vom AG zur Verfügung gestellt. Bei Bedarf muss Sie der AN auf seine eigenen Kosten aufbauen ,vorhalten, abbauen.

Technische Vorbemerkungen

Nachfolgend beschriebene Leistungen sind Bauleistungen entsprechend derVOB, Teil B + C,
in der z.Z. gültigen Fassung, sowie alle für diese Leistungen z. Z. gültigen DIN-Normen, Richtlinien, Anerkannten Regeln der Technik, Vorschriften usw. Insbesondere gelten:

DIN 18299, Allgemeine Regelungen für Bauarbeiten jeder Art
DIN 18300, Erdarbeiten

Anlagen: Siehe Anlagenliste

## Neues Leistungsverzeichnis

### Titel 01 Baustellenlogistik U III

#### Untertitel 01.01 Provisorische Baustellenflächen

**01.01.0010 Geotextil Vliesstoff Trennen D 2mm Überlappungs-B 25cm**
STLB-Bau 2024-04 002
Schicht aus Geotextilien, Vliesstoff, zum Trennen, Dränleistung mind. 0,1 l/s x m, Schutzschichtdicke 2 mm, Einbau in Schutzschicht, Überlappungsbreite mind. 25 cm, Abrechnung in der Abwicklung der Bearbeitungsflächen.
Menge: 450,000 m2
Leistungsbereich: 002
Kostengruppe DIN 276 2018-12: 200000000

**01.01.0020 Aufnehmen und Entsorgen, Geotextil Vliesstoff Trennen D 2mm Überlappungs-B 25cm**
Aufnehmen und Entsorgen, Schicht aus Geotextilien, Vliesstoff, zum Trennen, Dränleistung mind. 0,1 l/s x m, Schutzschichtdicke 2 mm, Einbau in Schutzschicht, Überlappungsbreite mind. 25 cm, Abrechnung in der Abwicklung der Bearbeitungsflächen.
Menge: 450,000 m2
Kostengruppe DIN 276 2018-12: 200000000

**01.01.0030 Schicht frostunempfindl.mineral.Stoffe Fläche ruhender Verkehr DPr1 Gemisch SfM 0/22 D 10cm**
STLB-Bau 2024-04 080
Schicht aus frostunempfindlichen mineralischen Stoffen, in Flächen des ruhenden Verkehrs, Verdichtungsgrad mind. DPr 1, aus Baustoffgemisch für Schichten aus frostunempfindlichen mineralischen Stoffen, rezyklierte Gesteinskörnung (RC-Baustoff) TL Gestein, Körnung 0/22, Schichtdicke 10 cm.
Menge: 450,000 m2
Leistungsbereich: 080
Kostengruppe DIN 276 2018-12: 200000000

**01.01.0040 Aufnehmen und Entsorgen, Schicht frostunempfindl.mineral.Stoffe Fläche ruhender Verkehr DPr1 Gemisch SfM 0/22 D 10cm**
Aufnehmen und Entsorgen, Schicht aus frostunempfindlichen mineralischen Stoffen, in Flächen des ruhenden Verkehrs, Verdichtungsgrad mind. DPr 1, aus Baustoffgemisch für Schichten aus frostunempfindlichen mineralischen Stoffen, rezyklierte Gesteinskörnung (RC-Baustoff) TL Gestein, Körnung 0/22, Schichtdicke 10 cm.
Menge: 450,000 m2
Kostengruppe DIN 276 2018-12: 200000000

#### Untertitel 01.02 Baustromversorgung U III

**01.02.0010 NS-Baustrom-Hauptverteiler mit Wandler-Zähler, Kabel**
Niederspannungsseitiger Baustrom-Hauptverteiler mit Wandler-Zähler (Anschluss-Schrank), zzgl. Anschlusskabel,

zum Anschluss an einen Baustrom-Übergabepunkt und
zum Anschluss der weiteren Baustromversorgung,
mit abschließbarer Tür und Vorhängeschloss mit
mind. 6 Schlüsseln zur Weitergabe an die am Bau befindlichen Gewerke,
mit Aufstellung auf dem Baufeld.

mit Klemmen für Anschlussleitung bis 5x120 qmm
technische Dimensionierung (Innenaufbau) bis mindestens 125 A, einschl. Gleichzeitigkeit.

Die Bauhauptstromverteilung ist als Niederspannungs-Schaltgerätekombination (nach EN 61439-4
(VDE 0660-600-4, neuester Fassung), in einem oder mehreren Gehäusen auszuführen.

Die Schaltgeräte-Kombination muss mindestens folgende Installationen beinhalten:
- Auflegemöglichkeit für ankommendes Kabel bis mind.
Kabel bis H07RN-F 5G120
auf Klemmen oder Sammelschienen
- Hauptschalter, mind. 125 A
- mind. 5x Abgänge mit NH00-Absicherungen,
einschl. aller notwendigen NH Sicherungen in den
notwendigen Größen im Verlauf der Bauzeit

einschl. Kabelverbindung vom NS-Baustrom-Hauptverteiler zum Baustrom-Übergabepunkt
mit 1x flexiblem Baustromkabel bis H07RN-F 5G120,
Länge ca. 20 m,, mit Anschluss des Kabels in dem Iso-Gehäuse an vorhandenen Klemmen oder an 5-pol. Sammelschiene,
einschl. anteiligen mit Erdarbeiten um die Baustrom-Hauptzuleitung von unten durch das Erdreich und durch den Sockel bis in das Iso-Gehäuse zu führen,

Der Übergabepunkt für den Baustrom befindet sich in einem überirdischen ISO-Gehäuse (mit Tür) auf dem Baufeld.

Die Absicherung des Übergabepunktes, an dem das Baustrom-Hauptkabel angeklemmt werden muss, erfolgt in einer NSHV-Schaltanlage in einer separaten Trafostation.
Die Absicherung dieser Zuleitung erfolgt mit. NH-Sicherungen für 125 A,
Für alle Freischaltungen derZuleitung, die zum Iso-Kasten führt ist ein Abstimmungsaufwand mit dem Betreiber der Liegenschaft BLB/BwDLZ mit einzukälkulieren.

Einschl. Herstellung, Aufstellung, Einrichtung, ca. 2 Umsetzungen gem. Erfordernis bzw. nach Aufforderung, einschl. Unterhalt und Pflege, mit monatlicher Prüfung mit Dokumentation, für die gesamte Bauzeit,
einschl. Erdungsmaßnahmen,
einschl. der gesamten Demontage und dem Rückbau n zum Ende des TGA-Ausbaus, gem. gesonderter Aufforderung.

1 Stück
(Vorhaltemenge)
mal
170 Wochen
(Vorhaltedauer)
Menge: 170,000 St/W
Kostengruppe DIN 276 2018-12: 200000000

**01.02.0020 Verlängerung Mietdauer für NS-Baustrom-HVT + W.-Zähler, Kabel**
Mehrkosten für die Verlängerung der Nutzungsdauer des
Baustrom-Hauptverteilers (HVT) mit NS-Wandler-Zähler, mit Anschlusskabel an Baustrom-Übergabepunkt,
wie in der o. g. Position beschrieben,
einschl. anteiliger Wartung 1x im Monat.

Der EP ist je Verlängerungswoche anzugeben.
Menge: 20,000 Wo
Kostengruppe DIN 276 2018-12: 200000000

**01.02.0030 NS-Baustrom-Verteiler mit Steckdosen vor Gebäude, Kabel**
Niederspannungsseitiger Baustrom-Verteiler, zur Nutzung vor dem Gebäude
zum Anschluss weiterer Baustromverteiler oder Endgeräte,
mit abschließbarer Tür und Vorhängeschloss mit
mind. 6 Schlüsseln zur Weitergabe an die am Bau befindlichen Gewerke,
mit Aufstellung auf dem Baufeld, mit mind.
 - 1 Kabeleinführung, mit Zugentlastungen und
Anschlussmöglichkeit(Klemmen für ankommendes Kabel
z. B. H07RN-F 5G120
- 4 Vorsicherungen Diazed E 33, 3/63 A
- 2 FI-Schalter 63/4/0,3 A, Typ B, allstromsensitiv,
für CEE-Steckdosen 5/63 A
- 2 FI-Schalter 63/4/0,03 A, Typ B, allstromsensitiv,
für CEE-Steckdosen 5/16 und 5/32 A
- 1 FI-Schalter 40/4/0,03 A, Typ A, für Schukosteckdosen
- 2 CEE-Steckdosen 5/16 A, 400 V, 2 Automaten C 16 A,
(rot, 5-pol.)
- 4 CEE-Steckdosen 5/32 A, 400 V, 4 Automaten C 32 A,
(rot, 5-pol.)
- 2 CEE-Steckdosen 5/63 A, 400 V, Vorsicherungen über
o.g. Diazed
- 6 Schukosteckdosen 3/16 A, 230 V, 6 Automaten C 16 A,
1-pol.
max. Leistung: 111 kVA, einschl. Gleichzeitigkeit.

Die Baustromverteilung ist als Niederspannungs-Schaltgerätekombination (nach EN 61439-4
(VDE 0660-600-4, neuester Fassung), in einem Gehäuse auszuführen.

Einschl. aller notwendigen Sicherungen in den
notwendigen Größen im Verlauf der Bauzeit,

mit Aufstellung außen im Bereich vor den Fenstern des Treppenhauses, im Abstand von ca. 5 m zur Fassade,

einschl. Kabelverbindung von diesem Verteiler bis zum vorgelagerten NS-Baustrom-Hauptverteiler
mit 1x flexiblem Baustromkabel bis H07RN-F 5G120,
Länge ca. 50 m,

einschl. Herstellung, Aufstellung, Einrichtung, ca. 2 Umsetzungen gem. Erfordernis bzw. nach Aufforderung, Unterhalt und Pflege, mit monatlicher Prüfung mit Dokumentation, für die gesamte Bauzeit,
einschl. Raus-Reinstecken aller Anschlüsse an allen Steckdosen nach Vorgaben des Schrankherstellers bzw. der Steckdosenhersteller,
einschl. Anschluss und Demontage aller ankommenden und
abgehenden Leitungen,
einschl. Erdungsmaßnahmen.
einschl. der gesamten Demontage und dem Rückbau nach Ende des TGA-Ausbaus, gem. gesonderter Aufforderung.

1 Stück
(Vorhaltemenge)
mal
170 Wochen
(Vorhaltedauer)
Menge: 170,000 StWo
Kostengruppe DIN 276 2018-12: 200000000

**01.02.0040 Verlängerung Mietdauer für NS-Baustrom-VT vor Gebäude, Kabel**
Mehrkosten für die Verlängerung der Nutzungsdauer des
Baustrom-Verteilers (VT) vor dem Gebäude mit Kabelverbindung, wie in der o. g. Position beschrieben,
einschl. anteiliger Wartung 1x im Monat.

Der EP ist je Verlängerungswoche anzugeben.
Menge: 20,000 Wo
Kostengruppe DIN 276 2018-12: 200000000

**01.02.0050 NS-Baustrom-Verteiler mit Steckdosen für Fa.-Container, Kabel**
Niederspannungsseitiger Baustrom-Verteiler, zur Nutzung vor dem Gebäude zum Anschluss von Containern oder Endgeräte,
mit abschließbarer Tür und Vorhängeschloss mit
mind. 6 Schlüsseln zur Weitergabe an die am Bau befindlichen Gewerke,
mit Aufstellung auf dem Baufeld, mit mind.

- 1 Kabeleinführung, mit Zugentlastungen und
Anschlussmöglichkeit(Klemmen für ankommendes Kabel
z. B. H07RN-F 5G35
- 1 FI-Schalter 63/4/0,03 A, Typ B, allstromsensitiv,
für CEE-Steckdosen
- 1 FI-Schalter 40/4/0,03 A, Typ A, für Schukosteckdosen
- 4 CEE-Steckdosen 5/32 A, 400 V, 4 Automaten C 32 A,
(rot, 5-pol.)
- 6 Schukosteckdosen 3/16 A, 230 V, 6 Automaten C 16 A,
1-pol.
Leistung: 44 kVA, einschl. Gleichzeitigkeit.

Die Baustromverteilung ist als Niederspannungs-Schaltgerätekombination (nach EN 61439-4
(VDE 0660-600-4, neuester Fassung), in einem Gehäuse auszuführen.

Einschl. aller notwendigen Sicherungen in den
notwendigen Größen im Verlauf der Bauzeit,

mit Aufstellung außen im Bereich bei den Baucontainern der Firmen, ca. Mittig auf der anderen Seite des Gebäudes,

einschl. Kabelverbindung von diesem Verteiler bis zum vorgelagerten NS-Baustrom-Hauptverteiler
mit 1x flexiblem Baustromkabel H07RN-F 5Gxx, ausgelegt für einen Dauerstrom von 63 A,
Länge ca. 70 m,

einschl. Herstellung, Aufstellung, Einrichtung, ca. 2 Umsetzungen gem. Erfordernis bzw. nach Aufforderung, Unterhalt und Pflege, mit monatlicher Prüfung mit Dokumentation, für die gesamte Bauzeit,
einschl. Raus-Reinstecken aller Anschlüsse an allen Steckdosen nach Vorgaben des Schrankherstellers bzw. der Steckdosenhersteller,
einschl. Anschluss und Demontage aller ankommenden und
abgehenden Leitungen,
einschl. Erdungsmaßnahmen.
einschl. der gesamten Demontage und dem Rückbau nach Ende des TGA-Ausbaus, gem. gesonderter Aufforderung.

1 Stück
(Vorhaltemenge)
mal
170 Wochen
(Vorhaltedauer)
Menge: 170,000 StWo
Kostengruppe DIN 276 2018-12: 200000000

**01.02.0060 Verlängerung Mietdauer für NS-Baustrom-VT für Fa.-Container, Kabel**
Mehrkosten für die Verlängerung der Nutzungsdauer des
Baustrom-Verteilers (VT) vor dem Gebäude zur Versorgung der Firmen-Container, wie in der o. g. Position beschrieben,
einschl. anteiliger Wartung 1x im Monat.

Der EP ist je Verlängerungswoche anzugeben.
Menge: 20,000 Wo
Kostengruppe DIN 276 2018-12: 200000000

**01.02.0070 NS-Baustrom-Verteiler mit Steckdosen für Allg.-Container, Kabel**
Niederspannungsseitiger Baustrom-Verteiler, zur Nutzung vor dem Gebäude zum Anschluss von Containern oder Endgeräte,
mit abschließbarer Tür und Vorhängeschloss mit
mind. 6 Schlüsseln zur Weitergabe an die am Bau befindlichen Gewerke,
mit Aufstellung auf dem Baufeld, mit mind.

- 1 Kabeleinführung, mit Zugentlastungen und
Anschlussmöglichkeit(Klemmen für ankommendes Kabel
z. B. H07RN-F 5G35
- 1 FI-Schalter 63/4/0,03 A, Typ B, allstromsensitiv,
für CEE-Steckdosen
- 1 FI-Schalter 40/4/0,03 A, Typ A, für Schukosteckdosen
- 4 CEE-Steckdosen 5/32 A, 400 V, 4 Automaten C 32 A,
(rot, 5-pol.)
- 6 Schukosteckdosen 3/16 A, 230 V, 6 Automaten C 16 A,
1-pol.
Leistung: 44 kVA, einschl. Gleichzeitigkeit.

Die Baustromverteilung ist als Niederspannungs-Schaltgerätekombination (nach EN 61439-4
(VDE 0660-600-4, neuester Fassung), in einem Gehäuse auszuführen.

Einschl. aller notwendigen Sicherungen in den
notwendigen Größen im Verlauf der Bauzeit,

mit Aufstellung außen im Bereich bei den allgemeinen Baucontainern (Besprechungs-, Sanitärcontainer, im Bereich des VT für die Bauhauptstromverteilung

einschl. Kabelverbindung von diesem Verteiler bis zum vorgelagerten NS-Baustrom-Hauptverteiler
mit 1x flexiblem Baustromkabel H07RN-F 5Gxx, ausgelegt für einen Dauerstrom von 63 A,
Länge ca. 15 m,

einschl. Herstellung, Aufstellung, Einrichtung, ca. 2 Umsetzungen gem. Erfordernis bzw. nach Aufforderung, Unterhalt und Pflege, mit monatlicher Prüfung mit Dokumentation, für die gesamte Bauzeit,
einschl. Raus-Reinstecken aller Anschlüsse an allen Steckdosen nach Vorgaben des Schrankherstellers bzw. der Steckdosenhersteller,
einschl. Anschluss und Demontage aller ankommenden und
abgehenden Leitungen,
einschl. Erdungsmaßnahmen.
einschl. der gesamten Demontage und dem Rückbau nach Ende des TGA-Ausbaus, gem. gesonderter Aufforderung.

1 Stück
(Vorhaltemenge)
mal
170 Wochen
(Vorhaltedauer)
Menge: 170,000 StWo
Kostengruppe DIN 276 2018-12: 200000000

**01.02.0080 Verlängerung Mietdauer für NS-Baustrom-VT für Allg.-Container, Kabel**
Mehrkosten für die Verlängerung der Nutzungsdauer des
Baustrom-Verteilers (VT) vor dem Gebäude zur Versorgung der Allgemein-Container,
wie in der o. g. Position beschrieben,
einschl. anteiliger Wartung 1x im Monat.

Der EP ist je Verlängerungswoche anzugeben.
Menge: 20,000 Wo
Kostengruppe DIN 276 2018-12: 200000000

**01.02.0090 NS-Baustrom-Verteiler mit Steckdosen im Gebäude**
Niederspannungsseitiger Baustrom-Verteiler, zur Nutzung im Gebäude
zum Anschluss weiterer Baustromverteiler oder Endgeräte,
mit abschließbarer Tür und Vorhängeschloss mit
mind. 6 Schlüsseln zur Weitergabe an die am Bau befindlichen Gewerke,
mit Aufstellung innerhalb des Gebäudes, ab erforderlichem Zeitpunkt auf Abruf, mit mind.

1 Einspeisung als CEE-Gerätestecker 5/63 A, 400 V
1 Kabelschleife als CEE-Steckdose 5/63 A, 400 V,
ungesichert, ohne FI-Schutz
1 FI-Schalter 63/4/0,03 A, allstromsensitiv, Typ B, für
CEE-Steckdosen
1 FI-Schalter 40/4/0,03 A, Typ A, für Schukosteckdosen
2 CEE-Steckdosen 5/16 A, 400 V, 2 Automaten C 16 A,
(rot, 5-pol.)
2 CEE-Steckdosen 5/32 A, 400 V, 2 Automaten C 32 A,
(rot, 5-pol.).
6 Schukosteckdosen 3/16 A, 230 V, 6 Automaten C 16 A,
1-pol.
max. Leistung: 44 kVA, einschl. Gleichzeitigkeit.

Die Baustromverteilung ist als Niederspannungs-Schaltgerätekombination (nach EN 61439-4
(VDE 0660-600-4, neuester Fassung), in einem Gehäuse auszuführen.

Einschl. aller notwendigen Sicherungen in den
notwendigen Größen im Verlauf der Bauzeit,

mit Aufstellung im Gebäude, auf den verschiedenen Etagen im Bereich des Treppenhauses bzw. im DG (erreichbar über Stahltreppe, wenn aufgestellt.

einschl. Kabelverbindung mit 63A CEE-Steckern von diesem Verteiler bis zum vorgelagerten Verteiler oder Verteiler vor dem Gebäude mit 1x flexiblem Baustromkabel H07RN-F 5Gxx, ausgelegt für einen Dauerstrom von 63 A,
Kabel-Längen je nach Verteiler-Aufstellung:
1x ca. 25 m, auf dem Teilstück VT außen am TRH bis zum 1. VT im Gebäude
2x ca. 10 m von Etage zu Etage
1x ca. 50 m von Baustrom-HVT (abweichend mit Festanschluss) bis zum VT im DG

einschl. Herstellung, Aufstellung, Einrichtung, ca. 2x Umsetzungen gem. Erfordernis bzw. nach Aufforderung, Unterhalt und Pflege, mit monatlicher Prüfung mit Dokumentation, für die gesamte Bauzeit,
einschl. Raus-Reinstecken aller Anschlüsse an allen Steckdosen nach Vorgaben des Schrankherstellers bzw. der Steckdosenhersteller,
einschl. Anschluss und Demontage aller ankommenden und
abgehenden Leitungen,
einschl. Erdungsmaßnahmen gem. Erfordernis.
einschl. der gesamten Demontage und dem Rückbau nach Ende des TGA-Ausbaus, gem. gesonderter Aufforderung.

4 Stück
(Vorhaltemenge)
mal
104 Wochen
(Vorhaltedauer)
Menge: 416,000 StWo
Kostengruppe DIN 276 2018-12: 200000000

**01.02.0100 Verlängerung Mietdauer für NS-Baustrom-VT im Gebäude**
Mehrkosten für die Verlängerung Nutzungsdauer der Baustrom-Verteiler im Gebäude, mit Kabelverbindung, wie in der o. g. Position beschrieben, einschl. anteiliger Wartung 1x im Monat.

Der EP ist je Verlängerungswoche anzugeben.
Menge: 20,000 Wo
Kostengruppe DIN 276 2018-12: 200000000

**01.02.0110 Instandhaltung, Demontage innenliegende Baubeleuchtung**
Innenliegende Allgemein- und Sicherheitsbeleuchtung im
Bauwerk inkl. aller Verkabelungen, Leuchtkörper und
-mittel Zug um Zug mit dem Baufortschritt, betreiben und instandhalten; einschl. Ersatz defekter Teile

Die Auslegung der Beleuchtung hat so zu erfolgen, dass
die gesetzlichen Mindeststandards der Unfallverhütungs- vorschriften, ASR A3.4 "Beleuchtung" und der Norm DIN EN 12464-2 erfüllt werden.
(Beleuchtung der Hauptverkehrswege in den 4 Etagen)
Weitere Inforamtionen siehe BG Bau Schrift A 024 "Künstliche Beleuchtung auf Baustellen".
Je nach Tätigkeit im Innenbereich sind 100 lx bis hin zu 500 lx in Teilbereichen zu erreichen.

einschl. Herstellung, Aufstellung, Einrichtung, Umsetzungen gem. Erfordernis bzw. nach Aufforderung, Unterhalt und Pflege, mit monatlicher Prüfung mit Dokumentation, für die gesamte Bauzeit,
einschl. Anschluss an mind. eine Baustromverteilung im Innenbereich über Steckdose(n),
einschl. Anschluss und Demontage aller ankommenden und
abgehenden Leitungen,
einschl. Erdungsmaßnahmen, wenn erforderlich,
einschl. der gesamten Demontage und dem Rückbau nach Ende des TGA-Ausbaus, gem. gesonderter Aufforderung.

1 Stück
(Vorhaltemenge)
mal
104 Wochen
(Vorhaltedauer)
Menge: 104,000 StWo
Kostengruppe DIN 276 2018-12: 200000000

**01.02.0120 Verlängerung der Mietdauer für innenliegende Baubeleuchtung**
Mehrkosten für die Verlängerung Nutzungsdauer der innenliegenden Baubeleuchtung, wie in der o. g. Position beschrieben, einschl. anteiliger Wartung 1x im Monat.

Der EP ist je Verlängerungswoche anzugeben.
Menge: 20,000 Wo
Kostengruppe DIN 276 2018-12: 200000000

**01.02.0130 Instandhaltung, Demontage außenliegende Baubeleuchtung**
Außenliegende Baubeleuchtungsanlage als
Arbeitsplatzbeleuchtung auf dem Baugelände, der Baustelleneinrichtung oder sonstigen Anbringungsorten, inkl. aller Verkabelungen, Leuchtkörper und -mittel, betreiben, instandhalten einschl. Ersatz defekter Teile.

Die Auslegung der Beleuchtung hat so zu erfolgen, dass
die gesetzlichen Mindeststandards der Unfallverhütungs- vorschriften, ASR A3.4 "Beleuchtung" und der Norm DIN EN 12464-2 erfüllt werden. Weitere Inforamtionen siehe BG Bau Schrift A 024 "Künstliche Beleuchtung auf Baustellen".
Je nach Tätigkeit im Außenbereich sind 20 lx bis hin zu 500 lx in Teilbereichen zu erreichen,

einschl. Herstellung, Aufstellung, Einrichtung, Umsetzungen gem. Erfordernis bzw. nach Aufforderung, Unterhalt und Pflege, mit monatlicher Prüfung mit Dokumentation, für die gesamte Bauzeit,
einschl. Anschluss an mind. eine Baustromverteilung im Außenbereich über Steckdose(n) und Einschltung der Außeneleuchtung über Dämmerungsschalter in Verbindung mit Zeitschaltuhr, einschl. Programmierung,
einschl. Anschluss und Demontage aller ankommenden und
abgehenden Leitungen,
einschl. Erdungsmaßnahmen, wenn erforderlich,
einschl. der gesamten Demontage und dem Rückbau nach Ende des TGA-Ausbaus, gem. gesonderter Aufforderung.

1 Stück
(Vorhaltemenge)
mal
104 Wochen
(Vorhaltedauer)
Menge: 104,000 StWo
Kostengruppe DIN 276 2018-12: 200000000

**01.02.0140 Verlängerung der Mietdauer für außenliegende Baubeleuchtung**
Mehrkosten für die Verlängerung Nutzungsdauer der außenliegenden Baubeleuchtung, wie in der o. g. Position beschrieben, einschl. anteiliger Wartung 1x im Monat.

Der EP ist je Verlängerungswoche anzugeben.
Menge: 20,000 Wo
Kostengruppe DIN 276 2018-12: 200000000

#### Untertitel 01.03 Bauwasserver- und Entsorgung U III

**01.03.0010 Vorrichtung Bauwasseranschluss**
Anbindung an die Bestands- Hausanschlussleitung im Gelände unter Hinzulieferung aller erforderlichen Hilfsmittel und den Nebenleistungen.

Die Freilegung der Trinkwasserleitung erfolgt bauseits durch den Tiefbauer.
Menge: 1,000 St
Kostengruppe DIN 276 2018-12: 200000000

**01.03.0020 Auslaufventil mit Systemtrenner**
Systemtrenner mit Zapfventil,
Systemtrenner zum Schutz des Trinkwassers vor Nichttrinkwasser nach DIN EN 1717 bis einschließlich Flüssigkeitskategorie 4.
Einbau vor Apparate als Entnahmestelle.
Maximaler Betriebsdruck: 10 bar,
maximale Betriebstemperatur: 30C (Eingang),
65C (Ausgang). Medium: Trinkwasser.
Durchflussleistung: 1,27 m3/h bei DP 1,5 bar.
Gehäuse aus Pressmessing, DN 15, R 1/2.
Menge: 1,000 St
Kostengruppe DIN 276 2018-12: 200000000

#### Untertitel 01.04 Baustellencontainer

**01.04.0010 Bürocontainer aufstellen doppelwandig wärmegedämmt stapel-/koppelbar L 6m B 2,5m Büro**
Bürocontainer, aufstellen, zur Nutzung durch den AG, beheizbar, elektrisch, doppelwandig, wärmegedämmt, stapel- und koppelbar, längsseitig gekoppelt, einschl. Wände demontieren, Innenwand und Dach abdichten, mit Fußboden aus PVC, mit Windfang, Einzelcontainer-Länge 6 m, Einzelcontainer-Breite bis 2,5 m, Standplatz auf vorh. tragfähigen ebenen Untergrund,
Herstellen und Räumen der Ver- und Entsorgungsanschlüsse des Containers innerhalb der Baustelleneinrichtung werden gesondert vergütet, Warten und Betreiben werden gesondert vergütet, für Büro, 2 Arbeitsplätze, Raum eingerichtet, mit 2 mobilen Klimageräten, als Klimastandgerät, mit 2 Tischen, Maße L/B 0,8/1,6 m, 4 Stühle je Tisch, mit 2 Aktenkleiderschränken, mit 2 Aktenregalen für 3 Ordnerhöhen, eine Kleinküche mit Kühlschrank, Spüle und 2 Kochplatten.
Menge: 2,000 St
Kostengruppe DIN 276 2018-12: 200000000

**01.04.0020 Bürocontainer vorhalten doppelwandig wärmegedämmt stapel-/koppelbar L 6m B 2,5m Büro**
Bürocontainer, vorhalten, Reinigung wird gesondert vergütet, zur Nutzung durch den AG, beheizbar, elektrisch, Energiekosten trägt AG, doppelwandig, wärmegedämmt, stapel- und koppelbar, längsseitig gekoppelt, einschl. Wände demontieren, Innenwand und Dach abdichten, mit Fußboden aus PVC, mit Windfang, Einzelcontainer-Länge 6 m, Einzelcontainer-Breite bis 2,5 m, für Büro, 2 Arbeitsplätze, Raum eingerichtet, mit 2 mobilen Klimageräten, als Klimastandgerät, mit 2 Tischen, Maße L/B 0,8/1,6 m, 4 Stühle je Tisch, mit 2 Aktenkleiderschränken, mit 2 Aktenregalen für 3 Ordnerhöhen, eine Kleinküche mit Kühlschrank, Spüle und 2 Kochplatten,
Positionsmenge = Produkt aus
2 Stück
(Vorhaltemenge)
mal
170 Wochen
(Vorhaltedauer).
Menge: 340,000 StWo
Kostengruppe DIN 276 2018-12: 200000000

**01.04.0030 Bürocontainer instand halten doppelwandig wärmegedämmt stapel-/koppelbar L 6m B 2,5m Büro**
Bürocontainer, instand halten DIN 31051, Reinigung wird gesondert vergütet, zur Nutzung durch den AG, beheizbar, elektrisch, doppelwandig, wärmegedämmt, stapel- und koppelbar, längsseitig gekoppelt, einschl. Wände demontieren, Innenwand und Dach abdichten, mit Fußboden aus PVC, mit Windfang, Einzelcontainer-Länge 6 m, Einzelcontainer-Breite bis 2,5 m, für Büro, 2 Arbeitsplätze, Raum eingerichtet, mit 2 mobilen Klimageräten, als Klimastandgerät,mit 2 Tischen, Maße L/B 0,8/1,6 m, 4 Stühle je Tisch, mit 2 Aktenkleiderschränken, mit 2 Aktenregalen für 3 Ordnerhöhen, eine Kleinküche mit Kühlschrank, Spüle und 2 Kochplatten,
Positionsmenge = Produkt aus
2 Stück
(Instandhaltemenge)
mal
170 Wochen
(Instandhaltedauer).
Menge: 340,000 StWo
Kostengruppe DIN 276 2018-12: 200000000

**01.04.0040 Container Büro reinigen 2x wöchentlich**
Container für Büro, Einzelcontainer-Länge 6 m, Einzelcontainer-Breite bis 2,5 m, reinigen durch Feuchtwischen aller Oberflächen mit geeigneten Reinigungsmitteln, einschl. Leeren von Abfallbehältern, 2 x wöchentlich,
Positionsmenge = Produkt aus
2 Stück
(Reinigungsmenge)
mal
170 Wochen
(Reinigungsdauer)
Ausführung auf Anordnung des AG.
Menge: 340,000 StWo
Kostengruppe DIN 276 2018-12: 200000000

**01.04.0050 Container Büro Endreinigung**
STLB-Bau 2024-04 000
Container für Büro, Einzelcontainer-Länge 6 m, Einzelcontainer-Breite bis 2,5 m, Endreinigung, Ausführung auf Anordnung des AG.
Menge: 2,000 St
Leistungsbereich: 000
Kostengruppe DIN 276 2018-12: 200000000

**01.04.0060 Bürocontainer räumen doppelwandig wärmegedämmt stapel-/koppelbar L 6m B 2,5m Büro**
Bürocontainer, räumen, zur Nutzung durch den AG, beheizbar, elektrisch, doppelwandig, wärmegedämmt, stapel- und koppelbar, längsseitig gekoppelt, einschl. Wände demontieren, Innenwand und Dach abdichten, mit Fußboden aus PVC, mit Windfang, Einzelcontainer-Länge 6 m, Einzelcontainer-Breite bis 2,5 m, Standplatz auf vorh. tragfähigen ebenen Untergrund,
Herstellen und Räumen der Ver- und Entsorgungsanschlüsse des Containers innerhalb der Baustelleneinrichtung werden gesondert vergütet, Warten und Betreiben werden gesondert vergütet, für Büro, 2 Arbeitsplätze, Raum eingerichtet, mit 2 mobilen Klimageräten, als Klimastandgerät, mit 2 Tischen, Maße L/B 0,8/1,6 m, 4 Stühle je Tisch, mit 2 Aktenkleiderschränken, mit 2 Aktenregalen für 3 Ordnerhöhen, eine Kleinküche mit Kühlschrank, Spüle und 2 Kochplatten.
Menge: 2,000 St
Kostengruppe DIN 276 2018-12: 200000000

**01.04.0070 Besprechungscontainer als 2 Anlage aufstellen doppelwandig wärmegedämmt stapel-/koppelbar L 6m B 5 m**
Bürocontainer als 2er Anlage, aufstellen, zur Nutzung durch den AG, beheizbar, elektrisch, doppelwandig, wärmegedämmt, stapel- und koppelbar, längsseitig gekoppelt, einschl. Wände demontieren, Innenwand und Dach abdichten, mit Fußboden aus PVC, mit Windfang, Doppelontainer-Länge 6 m, Doppelcontainer-Breite bis 5 m, Standplatz auf vorh. tragfähigen ebenen Untergrund,
Herstellen und Räumen der Ver- und Entsorgungsanschlüsse des Containers innerhalb der Baustelleneinrichtung werden gesondert vergütet, Warten und Betreiben werden gesondert vergütet, für Besprechungen, Raum eingerichtet, mit entsprechenden Klimageräten, mit 10 Stk Arbeitstischen, Maße L/B 0,8/1,6 m, 25 Stk Stapelstühle, mit 1 Stk Stahlaktenschrank abschließbar, mit 2 Stk Aktenregalen für 3 Ordnerhöhen.
Menge: 1,000 St
Kostengruppe DIN 276 2018-12: 200000000

**01.04.0080 Besprechungscontainer als 2 Anlage vorhalten doppelwandig wärmegedämmt stapel-/koppelbar L 6m B 5 m**
Bürocontainer, vorhalten, Reinigung wird gesondert vergütet, zur Nutzung durch den AG, beheizbar, elektrisch, Energiekosten trägt AG, doppelwandig, wärmegedämmt, stapel- und koppelbar, längsseitig gekoppelt, einschl. Wände demontieren, Innenwand und Dach abdichten, mit Fußboden aus PVC,
Doppelcontainer für Besprechungen, Raum eingerichtet, mit entsprechenden Klimageräten, mit 10 Stk Arbeitstischen, Maße L/B 0,8/1,6 m, 25 Stk Stapelstühle, mit 1 Stk Stahlaktenschrank abschließbar, mit 2 Stk Aktenregalen für 3 Ordnerhöhen.
Positionsmenge = Produkt aus
2 Stück
(Vorhaltemenge)
mal
170 Wochen
(Vorhaltedauer).
Menge: 170,000 StWo
Kostengruppe DIN 276 2018-12: 200000000

**01.04.0090 Besprechungscontainer als 2 Anlage instand halten doppelwandig wärmegedämmt stapel-/koppelbar L 6m B 5 m**
Bürocontainer, instand halten DIN 31051, Reinigung wird gesondert vergütet, zur Nutzung durch den AG, beheizbar, elektrisch, doppelwandig, wärmegedämmt, stapel- und koppelbar, längsseitig gekoppelt, einschl. Wände demontieren, Innenwand und Dach abdichten, mit Fußboden aus PVC, mit Windfang, Doppelcontainer-Länge 6 m, Breite bis 5 m, für Besprechung,Raum eingerichtet, mit entsprechenden Klimageräten, mit 10 Stk Arbeitstischen, Maße L/B 0,8/1,6 m, 25 Stk Stapelstühle, mit 1 Stk Stahlaktenschrank abschließbar, mit 2 Stk Aktenregalen für 3 Ordnerhöhen.
Positionsmenge = Produkt aus
1 Stück
(Instandhaltemenge)
mal
170 Wochen
(Instandhaltedauer).
Menge: 170,000 StWo
Kostengruppe DIN 276 2018-12: 200000000

**01.04.0100 Besprechungscontainer als 2 Anlage reinigen 2x wöchentlich**
Container für Besprechung, Doppelcontainer-Länge 6 m, Breite bis 5 m, reinigen durch Feuchtwischen aller Oberflächen mit geeigneten Reinigungsmitteln, einschl. Leeren von Abfallbehältern, 2 x wöchentlich,
Positionsmenge = Produkt aus
1 Stück
(Reinigungsmenge)
mal
170 Wochen
(Reinigungsdauer)
Ausführung auf Anordnung des AG.
Menge: 170,000 StWo
Kostengruppe DIN 276 2018-12: 200000000

**01.04.0110 Besprechungscontainer als 2 Anlage Endreinigung**
Container für Besprechung, Doppelcontainer-Länge 6 m, bis 5 m, Endreinigung, Ausführung auf Anordnung des AG.
Menge: 1,000 St
Kostengruppe DIN 276 2018-12: 200000000

**01.04.0120 Besprechungscontainer als 2 Anlage räumen doppelwandig wärmegedämmt stapel-/koppelbar L 6m B 5 m**
Besprechungscontainer, räumen, zur Nutzung durch den AG, beheizbar, elektrisch, doppelwandig, wärmegedämmt, stapel- und koppelbar, längsseitig gekoppelt, einschl. Wände demontieren, Innenwand und Dach abdichten, mit Fußboden aus PVC, Doppelcontainer-Länge 6 m, Breite bis 5 m, Standplatz auf vorh. tragfähigen ebenen Untergrund,
Herstellen und Räumen der Ver- und Entsorgungsanschlüsse des Containers innerhalb der Baustelleneinrichtung werden gesondert vergütet, Warten und Betreiben werden gesondert vergütet, Doppelcontainer für Besprechungen, Raum eingerichtet, mit entsprechenden Klimageräten, mit 10 Stk Arbeitstischen, Maße L/B 0,8/1,6 m, 25 Stk Stapelstühle, mit 1 Stk Stahlaktenschrank abschließbar, mit 2 Stk Aktenregalen für 3 Ordnerhöhen.
Menge: 1,000 St
Kostengruppe DIN 276 2018-12: 200000000

**01.04.0130 Sanitärcontainer Herren/ Damen zweiteilig aufstellen doppelwandig wärmegedämmt L 6m B 2,5m**
Sanitärcontainer 2- teilig, aufstellen,
doppelwandig, wärmegedämmt, Einzelcontainer- Länge 6m, Einzelcontainer- Breite bis 2,5 m, Standplatz auf vorh. ebenen Untergrund einschl. Ausnivellierung mit Betonplatten
Vorhalten und Instandhalten werden gesondert vergütet.

EInrichtung :
Anzahl der WC: 4
Anzahl Urinale: 2
Anzahl Waschpl. 3

Entsorgungsanschlüsse für Strom- und Wasser, sowie
Abwasser bis zu den vom AG gestellten Übergabepunkten (Entfernung ca. 20-30m) sind vom AN während der gesamten Bauzeit von ca. 170 Wochen zu verlegen, vorzuhalten und nach Abschluss der Arbeiten zu räumen. Die Container sollen beheizbar sein. Die Kosten für Energie, Wasser, Abwasser trägt der AG.
Menge: 1,000 St
Kostengruppe DIN 276 2018-12: 200000000

**01.04.0140 Sanitärcontainer vorhalten doppelwandig wärmegedämmt L 6m B2,5m**
Wie pos. 01.04.130:
Sanitärcontainer, vorhalten
1 St
(Vorhaltemenge)
mal 170 Wochen
(Vorhaltedauer)
Menge: 170,000 StWo
Kostengruppe DIN 276 2018-12: 200000000

**01.04.0150 Sanitärcontainer instand halten doppelwandig wärmegedämmt L 6m B2,5m**
Wie pos. 01.04.130:
Sanitärcontainer, instand halten
1 St
(Instand haltemenge)
mal 170 Wochen
(Vorhaltedauer)
Menge: 170,000 StWo
Kostengruppe DIN 276 2018-12: 200000000

**01.04.0160 Sanitärcontainer Herren/ Damen zweiteilig reinigen doppelwandig wärmegedämmt L 6m B 2,5m**
Sanitärcontainer 2- teilig, doppelwandig, wärmegedämmt, Einzelcontainer- Länge 6m, Einzelcontainer- Breite bis 2,5 m

Einrichtung :
Anzahl der WC: 4
Anzahl Urinale: 2
Anzahl Waschpl. 3

2x wöchentlich reinigen, Toiletten und Waschgelegenheiten täglich reinigen über die ausgeschriebene Vorhaltedauer.
Reinigung mit geeigneten Reinigungsmitteln, einschl. leeren von Abfallbehältern, 2x wöchentlich.
Bereitstellung von neuem Toilettenpapier, Papierhandtücher und Flüssigseife sind in ausreichender bereit zu stellen und im EP mit einzukalkulieren.
Menge: 170,000 StWo
Kostengruppe DIN 276 2018-12: 200000000

**01.04.0170 Sanitärcontainer Herren/ Damen zweiteilig Endreinigung**
STLB-Bau 2024-04 000
Container für Wasch-, Toilettenraum, Einzelcontainer-Länge 6 m, Einzelcontainer-Breite bis 2,5 m, Endreinigung, Ausführung auf Anordnung des AG.
Menge: 1,000 St
Leistungsbereich: 000
Kostengruppe DIN 276 2018-12: 200000000

**01.04.0180 Sanitärcontainer Herren/ Damen zweiteilig räumen doppelwandig wärmegedämmt L 6m B 2,5m**
Sanitärcontainer 2- teilig, räumen,
doppelwandig, wärmegedämmt, Einzelcontainer- Länge 6m, Einzelcontainer- Breite bis 2,5 m, Standplatz auf vorh. ebenen Untergrund einschl. Ausnivellierung mit Betonplatten

EInrichtung :
Anzahl Duschplätze: 2
Anzahl Waschpl. 6

Entsorgungsanschlüsse für Strom- und Wasser, sowie
Abwasser bis zu den vom AG gestellten Übergabepunkten (Entfernung ca. 20-30m) sind nach Abschluss der Arbeiten zu räumen.
Menge: 1,000 St
Kostengruppe DIN 276 2018-12: 200000000

**01.04.0190 Sanitärcontainer Herren/ Damen zweiteilig aufstellen doppelwandig wärmegedämmt L 6m B 2,5m**
Sanitärcontainer 2- teilig, aufstellen,
doppelwandig, wärmegedämmt, Einzelcontainer- Länge 6m, Einzelcontainer- Breite bis 2,5 m, Standplatz auf vorh. ebenen Untergrund einschl. Ausnivellierung mit Betonplatten
Vorhalten und Instandhalten werden gesondert vergütet.

EInrichtung :
Anzahl der Duschpl.: 2
Anzahl Waschpl. 6

Entsorgungsanschlüsse für Strom- und Wasser, sowie
Abwasser bis zu den vom AG gestellten Übergabepunkten (Entfernung ca. 20-30m) sind vom AN während der gesamten Bauzeit von ca. 170 Wochen zu verlegen, vorzuhalten und nach Abschluss der Arbeiten zu räumen. Die Container sollen beheizbar sein. Die Kosten für Energie, Wasser, Abwasser trägt der AG.
Menge: 1,000 St
Kostengruppe DIN 276 2018-12: 200000000

**01.04.0200 Sanitärcontainer vorhalten doppelwandig wärmegedämmt L 6m B2,5m**
Wie pos. 01.04.190:
Sanitärcontainer, vorhalten
1 St
(Vorhaltemenge)
mal 170 Wochen
(Vorhaltedauer)
Menge: 170,000 StWo
Kostengruppe DIN 276 2018-12: 200000000

**01.04.0210 Sanitärcontainer instand halten doppelwandig wärmegedämmt L 6m B2,5m**
Wie pos. 01.04.190:
Sanitärcontainer, instand halten
1 St
(Instand haltemenge)
mal 170 Wochen
(Vorhaltedauer)
Menge: 170,000 StWo
Kostengruppe DIN 276 2018-12: 200000000

**01.04.0220 Sanitärcontainer Herren/ Damen zweiteilig reinigen doppelwandig wärmegedämmt L 6m B 2,5m**
Sanitärcontainer 2- teilig, doppelwandig, wärmegedämmt, Einzelcontainer- Länge 6m, Einzelcontainer- Breite bis 2,5 m

Einrichtung :
Anzahl der WC: 4
Anzahl Urinale: 2
Anzahl Waschpl. 3

2x wöchentlich reinigen, Toiletten und Waschgelegenheiten täglich reinigen über die ausgeschriebene Vorhaltedauer.
Reinigung mit geeigneten Reinigungsmitteln, einschl. leeren von Abfallbehältern, 2x wöchentlich.
Bereitstellung von neuem Toilettenpapier, Papierhandtücher und Flüssigseife sind in ausreichender bereit zu stellen und im EP mit einzukalkulieren.
Menge: 170,000 StWo
Kostengruppe DIN 276 2018-12: 200000000

**01.04.0230 Sanitärcontainer Herren/ Damen zweiteilig Endreinigung**
STLB-Bau 2024-04 000
Container für Wasch-, Toilettenraum, Einzelcontainer-Länge 6 m, Einzelcontainer-Breite bis 2,5 m, Endreinigung, Ausführung auf Anordnung des AG.
Menge: 1,000 St
Leistungsbereich: 000
Kostengruppe DIN 276 2018-12: 200000000

**01.04.0240 Sanitärcontainer Herren/ Damen zweiteilig räumen doppelwandig wärmegedämmt L 6m B 2,5m**
Sanitärcontainer 2- teilig, räumen,
doppelwandig, wärmegedämmt, Einzelcontainer- Länge 6m, Einzelcontainer- Breite bis 2,5 m, Standplatz auf vorh. ebenen Untergrund einschl. Ausnivellierung mit Betonplatten

EInrichtung :
Anzahl Duschplätze: 2
Anzahl Waschpl. 6

Entsorgungsanschlüsse für Strom- und Wasser, sowie
Abwasser bis zu den vom AG gestellten Übergabepunkten (Entfernung ca. 20-30m) sind nach Abschluss der Arbeiten zu räumen.
Menge: 1,000 St
Kostengruppe DIN 276 2018-12: 200000000

**01.04.0250 Sanitätscontainer aufstellen doppelwandig wärmegedämmt L 6m B 2,5m**
STLB-Bau 2024-04 000
Sanitätscontainer, aufstellen, zur Nutzung durch den AG und andere AN, beheizbar, elektrisch, doppelwandig, wärmegedämmt, mit Windfang, Einzelcontainer-Länge 6 m, Einzelcontainer-Breite bis 2,5 m, Standplatz auf vorh. tragfähigen ebenen Untergrund,
Herstellen und Räumen der Ver- und Entsorgungsanschlüsse des Containers innerhalb der Baustelleneinrichtung werden gesondert vergütet, Warten und Betreiben werden gesondert vergütet, Wasserversorgung mit Kalt- und Warmwasser, für eine Entnahmestelle innen, Ausstattung DGUV Information 204-022, Raum eingerichtet, mit einem Tisch, Maße L/B 0,8/1,6 m, 2 Stühle je Tisch, mit einem Aktenregal für 3 Ordnerhöhen.
Menge: 1,000 St
Leistungsbereich: 000
Kostengruppe DIN 276 2018-12: 200000000

**01.04.0260 Sanitätscontainer vorhalten doppelwandig wärmegedämmt L 6m B 2,5m**
STLB-Bau 2024-04 000
Sanitätscontainer, vorhalten, Reinigung wird gesondert vergütet, zur Nutzung durch den AG und andere AN, beheizbar, elektrisch, Energiekosten trägt AG, doppelwandig, wärmegedämmt, mit Windfang, Einzelcontainer-Länge 6 m, Einzelcontainer-Breite bis 2,5 m, Wasserversorgung mit Kalt- und Warmwasser, für eine Entnahmestelle innen, Ausstattung DGUV Information 204-022, Raum eingerichtet, mit einem Tisch, Maße L/B 0,8/1,6 m, 2 Stühle je Tisch, mit einem Aktenregal für 3 Ordnerhöhen,
Positionsmenge = Produkt aus'
1 Stück'
(Vorhaltemenge)
mal'
170 Wochen
....................................................'
(Vorhaltedauer).
Menge: 170,000 StWo
Leistungsbereich: 000
Kostengruppe DIN 276 2018-12: 200000000

**01.04.0270 Sanitätscontainer instand halten doppelwandig wärmegedämmt L 6m B 2,5m**
STLB-Bau 2024-04 000
Sanitätscontainer, instand halten DIN 31051, Reinigung wird gesondert vergütet, zur Nutzung durch den AG und andere AN, beheizbar, elektrisch, doppelwandig, wärmegedämmt, mit Windfang, Einzelcontainer-Länge 6 m, Einzelcontainer-Breite bis 2,5 m, Wasserversorgung mit Kalt- und Warmwasser, für eine Entnahmestelle innen, Ausstattung DGUV Information 204-022, Raum eingerichtet, mit einem Tisch, Maße L/B 0,8/1,6 m, 2 Stühle je Tisch, mit einem Aktenregal für 3 Ordnerhöhen,
Positionsmenge = Produkt aus'
1 Stück'
(Instandhaltemenge)
mal'
170 Wochen'
(Instandhaltedauer).
Menge: 170,000 StWo
Leistungsbereich: 000
Kostengruppe DIN 276 2018-12: 200000000

**01.04.0280 Container Sanitätsraum reinigen 2x wöchentlich**
STLB-Bau 2024-04 000
Container für Sanitätsraum, Einzelcontainer-Länge 6 m, Einzelcontainer-Breite bis 2,5 m, reinigen durch Feuchtwischen aller Oberflächen mit geeigneten Reinigungsmitteln, einschl. Leeren von Abfallbehältern, 2 x wöchentlich,
Positionsmenge = Produkt aus'
1 Stück'
(Reinigungsmenge)
mal'
170 Wochen'
(Reinigungsdauer)
Ausführung auf Anordnung des AG.
Menge: 170,000 StWo
Leistungsbereich: 000
Kostengruppe DIN 276 2018-12: 200000000

**01.04.0290 Container Sanitätsraum Endreinigung**
STLB-Bau 2024-04 000
Container für Sanitätsraum, Einzelcontainer-Länge 6 m, Einzelcontainer-Breite bis 2,5 m, Endreinigung, Ausführung auf Anordnung des AG.
Menge: 1,000 St
Leistungsbereich: 000
Kostengruppe DIN 276 2018-12: 200000000

**01.04.0300 Sanitätscontainer räumen doppelwandig wärmegedämmt L 6m B 2,5m**
STLB-Bau 2024-04 000
Sanitätscontainer, räumen, zur Nutzung durch den AG und andere AN, beheizbar, elektrisch, doppelwandig, wärmegedämmt, mit Windfang, Einzelcontainer-Länge 6 m, Einzelcontainer-Breite bis 2,5 m, Wasserversorgung mit Kalt- und Warmwasser, für eine Entnahmestelle innen, Ausstattung DGUV Information 204-022, Raum eingerichtet, mit einem Tisch, Maße L/B 0,8/1,6 m, 2 Stühle je Tisch, mit einem Aktenregal für 3 Ordnerhöhen.
Menge: 1,000 St
Leistungsbereich: 000
Kostengruppe DIN 276 2018-12: 200000000

**01.04.0310 Handfeuerlöscher liefern, montieren**
Handfeuerlöscher, Dauerdrucklöscher,
Wasser, Schaumbildner als tragbarer Feuerlöscher,
mit Wandhalter, Leistungsklasse- Löschmittel: Klasse A+B, Löschmitteleinheiten: 10L. Füllmenge 9 Liter,
mit Druckanzeige.

Einbaubereiche:
1.)Informationstafel- Baustelle
2.) Besprechungscontainer
3.) innerhalb der Hochbaumaßnahme, je Etage am TH

Die ortsveränderlichen Feuerlöscher in der Rohbauphase sind auf Holzplatte mittels Einhängehaken (min. L=80 mm) an der Wand zu beestigen

Die Position der jeweiligen Feuerlöscher, ist mit der
örtlichen Bauleitung abzustimmen.
Menge: 8,000 St
Kostengruppe DIN 276 2018-12: 200000000

**01.04.0320 Erste- Hilfe- Koffer**
Lieferung von Erste- Hilfe- Koffer nach DIN 13157 Norm, mit Wandhalterung. Geeignet für kleine Baustellen (bis 50 Mitarbeiter)
Besondere Vorkehrung gem. Baustellenverordnung je
Baucontainer, aufgrund von besonderer Vorkehrung im Falle von Arbeitsunfällen
Menge: 6,000 St
Kostengruppe DIN 276 2018-12: 200000000

#### Untertitel 01.05 Bauzaun und Verkehrswegeführung

**01.05.0010 Bauzaun Stahlrohrrahmen verz Vergitterung H 2m aufstellen**
STLB-Bau 2024-04 000
Bauzaun, aus Einzelelementen mit verzinktem Stahlrohrrahmen und Vergitterung, verschraubt, mit Standfüßen, Zaunoberkante über Oberfläche Gelände 2 m, aufstellen.
Menge: 200,000 m
Leistungsbereich: 000
Kostengruppe DIN 276 2018-12: 200000000

**01.05.0020 Bauzaun Stahlrohrrahmen verz Vergitterung H 2m vorhalten**
STLB-Bau 2024-04 000
Bauzaun, aus Einzelelementen mit verzinktem Stahlrohrrahmen und Vergitterung, verschraubt, mit Standfüßen, Zaunoberkante über Oberfläche Gelände 2 m, vorhalten,
Positionsmenge = Produkt aus'
200 m'
(Vorhaltemenge)
mal'
170 Wochen'
(Vorhaltedauer).
Menge: 34000,000 mWo
Leistungsbereich: 000
Kostengruppe DIN 276 2018-12: 200000000

**01.05.0030 Bauzaun Stahlrohrrahmen verz Vergitterung H 2m instand halten**
STLB-Bau 2024-04 000
Bauzaun, aus Einzelelementen mit verzinktem Stahlrohrrahmen und Vergitterung, verschraubt, mit Standfüßen, Zaunoberkante über Oberfläche Gelände 2 m, instand halten DIN 31051,
Positionsmenge = Produkt aus'
200 m'
(Instandhaltemenge)
mal'
170 Wochen '
(Instandhaltedauer).
Menge: 34000,000 mWo
Leistungsbereich: 000
Kostengruppe DIN 276 2018-12: 200000000

**01.05.0040 Bauzaun Stahlrohrrahmen verz Vergitterung H 2m umsetzen**
STLB-Bau 2024-04 000
Bauzaun, aus Einzelelementen mit verzinktem Stahlrohrrahmen und Vergitterung, verschraubt, mit Standfüßen, Zaunoberkante über Oberfläche Gelände 2 m, umsetzen nach besonderer Anordnung des AG.
Menge: 100,000 m
Leistungsbereich: 000
Kostengruppe DIN 276 2018-12: 200000000

**01.05.0050 Bauzaun Stahlrohrrahmen verz Vergitterung H 2m räumen**
STLB-Bau 2024-04 000
Bauzaun, aus Einzelelementen mit verzinktem Stahlrohrrahmen und Vergitterung, verschraubt, mit Standfüßen, Zaunoberkante über Oberfläche Gelände 2 m, räumen.
Menge: 200,000 m
Leistungsbereich: 000
Kostengruppe DIN 276 2018-12: 200000000

**01.05.0060 Tor abschließbar Metallgitter B 3,75-4m H 1,75-2m einbauen**
STLB-Bau 2024-04 000
Behelfsmäßiges Tor, abschließbar, 2-flügelig, aus Metallgitter, vorgefertigt, mit Feststeller, im Bauzaun, Breite über 3,75 bis 4 m, Höhe über 1,75 bis 2 m, einbauen.
Menge: 1,000 St
Leistungsbereich: 000
Kostengruppe DIN 276 2018-12: 200000000

**01.05.0070 Tor abschließbar Metallgitter B 3,75-4m H 1,75-2m vorhalten**
STLB-Bau 2024-04 000
Behelfsmäßiges Tor, abschließbar, 2-flügelig, aus Metallgitter, vorgefertigt, mit Feststeller, im Bauzaun, Breite über 3,75 bis 4 m, Höhe über 1,75 bis 2 m, vorhalten,
Positionsmenge = Produkt aus'
1 Stück'
(Vorhaltemenge)
mal'
170 Wochen'
(Vorhaltedauer).
Menge: 170,000 StWo
Leistungsbereich: 000
Kostengruppe DIN 276 2018-12: 200000000

**01.05.0080 Tor abschließbar Metallgitter B 3,75-4m H 1,75-2m instand halten**
STLB-Bau 2024-04 000
Behelfsmäßiges Tor, abschließbar, 2-flügelig, aus Metallgitter, vorgefertigt, mit Feststeller, im Bauzaun, Breite über 3,75 bis 4 m, Höhe über 1,75 bis 2 m, instand halten DIN 31051,
Positionsmenge = Produkt aus'
1 Stück'
(Instandhaltemenge)
mal'
170 Wochen'
(Instandhaltedauer).
Menge: 170,000 StWo
Leistungsbereich: 000
Kostengruppe DIN 276 2018-12: 200000000

**01.05.0090 Tor abschließbar Metallgitter B 3,75-4m H 1,75-2m räumen**
STLB-Bau 2024-04 000
Behelfsmäßiges Tor, abschließbar, 2-flügelig, aus Metallgitter, vorgefertigt, mit Feststeller, im Bauzaun, Breite über 3,75 bis 4 m, Höhe über 1,75 bis 2 m, räumen.
Menge: 1,000 St
Leistungsbereich: 000
Kostengruppe DIN 276 2018-12: 200000000

**01.05.0100 Schutzzaun um Gehölze herstellen H 2m Systemzaun**
STLB-Bau 2024-04 003
Schutzzaun um Gehölze herstellen, Zaunhöhe 2 m, Systemzäune mit Zaunelementen.
Menge: 235,000 m
Leistungsbereich: 003
Kostengruppe DIN 276 2018-12: 200000000

**01.05.0110 Schutzzaun um Gehölze vorhalten H 2m Systemzaun 36Mt**
STLB-Bau 2024-04 003
Schutzzaun um Gehölze vorhalten, Zaunhöhe 2 m, Systemzäune mit Zaunelementen,
Vorhaltedauer 36 Monate.
Menge: 235,000 m
Leistungsbereich: 003
Kostengruppe DIN 276 2018-12: 200000000

**01.05.0120 Schutzzaun um Gehölze instand halten H 2m Systemzaun 36Mt**
STLB-Bau 2024-04 003
Schutzzaun um Gehölze instand halten, Zaunhöhe 2 m, Systemzäune mit Zaunelementen,
Instandhaltedauer 36 Monate.
Menge: 235,000 m
Leistungsbereich: 003
Kostengruppe DIN 276 2018-12: 200000000

**01.05.0130 Schutzzaun um Gehölze umsetzen H 2m Systemzaun**
STLB-Bau 2024-04 003
Schutzzaun um Gehölze während der vertraglichen Ausführungszeit auf besondere Anordnung des AG umsetzen, Zaunhöhe 2 m, Systemzäune mit Zaunelementen.
Menge: 50,000 m
Leistungsbereich: 003
Kostengruppe DIN 276 2018-12: 200000000

**01.05.0140 Schutzzaun um Gehölze abbauen lagern H 2m Systemzaun**
STLB-Bau 2024-04 003
Schutzzaun um Gehölze abbauen und auf der Baustelle geordnet lagern, Zaunhöhe 2 m, Systemzäune mit Zaunelementen.
Menge: 235,000 m
Leistungsbereich: 003
Kostengruppe DIN 276 2018-12: 200000000

#### Untertitel 01.06 Schutz Vegetation

**01.06.0010 Stammschutz Ummantelung Bohlen Polsterung U 1,5-2m H 2m herstellen**
STLB-Bau 2024-04 000
Stammschutz durch 40 mm dicken Bohlenmantel einschl. Polsterung gegen den Baum, Stammumfang in 1 m Höhe gemessen über 1,5 bis 2 m, Mindestabstand vom Stamm 10 cm, Mindesthöhe 2 m, herstellen.
Menge: 2,000 St
Leistungsbereich: 000
Kostengruppe DIN 276 2018-12: 200000000

**01.06.0020 Stammschutz Ummantelung Bohlen Polsterung U 1,5-2m H 2m vorhalten**
STLB-Bau 2024-04 000
Stammschutz durch 40 mm dicken Bohlenmantel einschl. Polsterung gegen den Baum, Stammumfang in 1 m Höhe gemessen über 1,5 bis 2 m, Mindestabstand vom Stamm 10 cm, Mindesthöhe 2 m, vorhalten,
Positionsmenge = Produkt aus'
2 Stück'
(Vorhaltemenge)
mal'
170 Wochen'
(Vorhaltedauer).
Menge: 340,000 StWo
Leistungsbereich: 000
Kostengruppe DIN 276 2018-12: 200000000

**01.06.0030 Stammschutz Ummantelung Bohlen Polsterung U 1,5-2m H 2m instand halten**
Stammschutz durch 40 mm dicken Bohlenmantel einschl. Polsterung gegen den Baum, Stammumfang in 1 m Höhe gemessen über 1,5 bis 2 m, Mindestabstand vom Stamm 10 cm, Mindesthöhe 2 m, instand halten,
Positionsmenge = Produkt aus
2 Stück
(Instandhaltemenge)
mal
170 Wochen
(Instandhaltedauer).
Menge: 340,000 StWo
Kostengruppe DIN 276 2018-12: 200000000

**01.06.0040 Stammschutz Ummantelung Bohlen Polsterung U 1,5-2m H 2m räumen**
STLB-Bau 2024-04 000
Stammschutz durch 40 mm dicken Bohlenmantel einschl. Polsterung gegen den Baum, Stammumfang in 1 m Höhe gemessen über 1,5 bis 2 m, Mindestabstand vom Stamm 10 cm, Mindesthöhe 2 m, räumen.
Menge: 2,000 St
Leistungsbereich: 000
Kostengruppe DIN 276 2018-12: 200000000

**01.06.0050 Stammschutz Ummantelung Bohlen Polsterung U 1-1,5m H 2m herstellen**
STLB-Bau 2024-04 000
Stammschutz durch 40 mm dicken Bohlenmantel einschl. Polsterung gegen den Baum, Stammumfang in 1 m Höhe gemessen über 1 bis 1,5 m, Mindestabstand vom Stamm 10 cm, Mindesthöhe 2 m, herstellen.
Menge: 1,000 St
Leistungsbereich: 000
Kostengruppe DIN 276 2018-12: 200000000

**01.06.0060 Stammschutz Ummantelung Bohlen Polsterung U 1-1,5m H 2m vorhalten**
STLB-Bau 2024-04 000
Stammschutz durch 40 mm dicken Bohlenmantel einschl. Polsterung gegen den Baum, Stammumfang in 1 m Höhe gemessen über 1 bis 1,5 m, Mindestabstand vom Stamm 10 cm, Mindesthöhe 2 m, vorhalten,
Positionsmenge = Produkt aus'
1 Stück'
(Vorhaltemenge)
mal'
170 Wochen'
(Vorhaltedauer).
Menge: 170,000 StWo
Leistungsbereich: 000
Kostengruppe DIN 276 2018-12: 200000000

**01.06.0070 Stammschutz Ummantelung Bohlen Polsterung U 1-1,5m H 2m instand halten**
Stammschutz durch 40 mm dicken Bohlenmantel einschl. Polsterung gegen den Baum, Stammumfang in 1 m Höhe gemessen über 1 bis 1,5 m, Mindestabstand vom Stamm 10 cm, Mindesthöhe 2 m, instand halten,
Positionsmenge = Produkt aus
1 Stück
(Instandhaltemenge)
mal
170 Wochen
(Instandhaltedauer).
Menge: 170,000 StWo
Kostengruppe DIN 276 2018-12: 200000000

**01.06.0080 Stammschutz Ummantelung Bohlen Polsterung U 1-1,5m H 2m räumen**
STLB-Bau 2024-04 000
Stammschutz durch 40 mm dicken Bohlenmantel einschl. Polsterung gegen den Baum, Stammumfang in 1 m Höhe gemessen über 1 bis 1,5 m, Mindestabstand vom Stamm 10 cm, Mindesthöhe 2 m, räumen.
Menge: 1,000 St
Leistungsbereich: 000
Kostengruppe DIN 276 2018-12: 200000000

### Titel 02 Baustellenlogistik U V

#### Untertitel 02.01 Provisorische Baustellenflächen

**02.01.0010 Geotextil Vliesstoff Trennen D 2mm Überlappungs-B 25cm**
STLB-Bau 2024-04 002
Schicht aus Geotextilien, Vliesstoff, zum Trennen, Dränleistung mind. 0,1 l/s x m, Schutzschichtdicke 2 mm, Einbau in Schutzschicht, Überlappungsbreite mind. 25 cm, Abrechnung in der Abwicklung der Bearbeitungsflächen.
Menge: 450,000 m2
Leistungsbereich: 002
Kostengruppe DIN 276 2018-12: 200000000

**02.01.0020 Aufnehmen und Entsorgen, Geotextil Vliesstoff Trennen D 2mm Überlappungs-B 25cm**
Aufnehmen und Entsorgen, Schicht aus Geotextilien, Vliesstoff, zum Trennen, Dränleistung mind. 0,1 l/s x m, Schutzschichtdicke 2 mm, Einbau in Schutzschicht, Überlappungsbreite mind. 25 cm, Abrechnung in der Abwicklung der Bearbeitungsflächen.
Menge: 450,000 m2
Kostengruppe DIN 276 2018-12: 200000000

**02.01.0030 Schicht frostunempfindl.mineral.Stoffe Fläche ruhender Verkehr DPr1 Gemisch SfM 0/22 D 10cm**
STLB-Bau 2024-04 080
Schicht aus frostunempfindlichen mineralischen Stoffen, in Flächen des ruhenden Verkehrs, Verdichtungsgrad mind. DPr 1, aus Baustoffgemisch für Schichten aus frostunempfindlichen mineralischen Stoffen, rezyklierte Gesteinskörnung (RC-Baustoff) TL Gestein, Körnung 0/22, Schichtdicke 10 cm.
Menge: 450,000 m2
Leistungsbereich: 080
Kostengruppe DIN 276 2018-12: 200000000

**02.01.0040 Aufnehmen und Entsorgen, Schicht frostunempfindl.mineral.Stoffe Fläche ruhender Verkehr DPr1 Gemisch SfM 0/22 D 10cm**
Aufnehmen und Entsorgen, Schicht aus frostunempfindlichen mineralischen Stoffen, in Flächen des ruhenden Verkehrs, Verdichtungsgrad mind. DPr 1, aus Baustoffgemisch für Schichten aus frostunempfindlichen mineralischen Stoffen, rezyklierte Gesteinskörnung (RC-Baustoff) TL Gestein, Körnung 0/22, Schichtdicke 10 cm.
Menge: 450,000 m2
Kostengruppe DIN 276 2018-12: 200000000

#### Untertitel 02.02 Baustromversorgung U V

**02.02.0010 NS-Baustrom-Hauptverteiler mit Wandler-Zähler, Kabel**
Niederspannungsseitiger Baustrom-Hauptverteiler mit Wandler-Zähler (Anschluss-Schrank), zzgl. Anschlusskabel,

zum Anschluss an einen Baustrom-Übergabepunkt und
zum Anschluss der weiteren Baustromversorgung,
mit abschließbarer Tür und Vorhängeschloss mit
mind. 6 Schlüsseln zur Weitergabe an die am Bau befindlichen Gewerke,
mit Aufstellung auf dem Baufeld.

mit Klemmen für Anschlussleitung bis 5x120 qmm
technische Dimensionierung (Innenaufbau) bis mindestens 125 A, einschl. Gleichzeitigkeit.

Die Bauhauptstromverteilung ist als Niederspannungs-Schaltgerätekombination (nach EN 61439-4
(VDE 0660-600-4, neuester Fassung), in einem oder mehreren Gehäusen auszuführen.

Die Schaltgeräte-Kombination muss mindestens folgende Installationen beinhalten:
- Auflegemöglichkeit für ankommendes Kabel bis mind.
Kabel bis H07RN-F 5G120
auf Klemmen oder Sammelschienen
- Hauptschalter, mind. 125 A
- mind. 5x Abgänge mit NH00-Absicherungen,
einschl. aller notwendigen NH Sicherungen in den
notwendigen Größen im Verlauf der Bauzeit

einschl. Kabelverbindung vom NS-Baustrom-Hauptverteiler zum Baustrom-Übergabepunkt
mit 1x flexiblem Baustromkabel bis H07RN-F 5G120,
Länge ca. 20 m,, mit Anschluss des Kabels in dem Iso-Gehäuse an vorhandenen Klemmen oder an 5-pol. Sammelschiene,
einschl. anteiligen mit Erdarbeiten um die Baustrom-Hauptzuleitung von unten durch das Erdreich und durch den Sockel bis in das Iso-Gehäuse zu führen,

Der Übergabepunkt für den Baustrom befindet sich in einem überirdischen ISO-Gehäuse (mit Tür) auf dem Baufeld.

Die Absicherung des Übergabepunktes, an dem das Baustrom-Hauptkabel angeklemmt werden muss, erfolgt in einer NSHV-Schaltanlage in einer separaten Trafostation.
Die Absicherung dieser Zuleitung erfolgt mit. NH-Sicherungen für 125 A,
Für alle Freischaltungen derZuleitung, die zum Iso-Kasten führt ist ein Abstimmungsaufwand mit dem Betreiber der Liegenschaft BLB/BwDLZ mit einzukälkulieren.

Einschl. Herstellung, Aufstellung, Einrichtung, ca. 2 Umsetzungen gem. Erfordernis bzw. nach Aufforderung, einschl. Unterhalt und Pflege, mit monatlicher Prüfung mit Dokumentation, für die gesamte Bauzeit,
einschl. Erdungsmaßnahmen,
einschl. der gesamten Demontage und dem Rückbau n zum Ende des TGA-Ausbaus, gem. gesonderter Aufforderung.

1 Stück
(Vorhaltemenge)
mal
170 Wochen
(Vorhaltedauer)
Menge: 170,000 StWo
Kostengruppe DIN 276 2018-12: 200000000

**02.02.0020 Verlängerung Mietdauer für NS-Baustrom-HVT + W.-Zähler, Kabel**
Mehrkosten für die Verlängerung der Nutzungsdauer des
Baustrom-Hauptverteilers (HVT) mit NS-Wandler-Zähler, mit Anschlusskabel an Baustrom-Übergabepunkt,
wie in der o. g. Position beschrieben,
einschl. anteiliger Wartung 1x im Monat.

Der EP ist je Verlängerungswoche anzugeben.
Menge: 20,000 Wo
Kostengruppe DIN 276 2018-12: 200000000

**02.02.0030 NS-Baustrom-Verteiler mit Steckdosen vor Gebäude, Kabel**
Niederspannungsseitiger Baustrom-Verteiler, zur Nutzung vor dem Gebäude
zum Anschluss weiterer Baustromverteiler oder Endgeräte,
mit abschließbarer Tür und Vorhängeschloss mit
mind. 6 Schlüsseln zur Weitergabe an die am Bau befindlichen Gewerke,
mit Aufstellung auf dem Baufeld, mit mind.
 - 1 Kabeleinführung, mit Zugentlastungen und
Anschlussmöglichkeit(Klemmen für ankommendes Kabel
z. B. H07RN-F 5G120
- 4 Vorsicherungen Diazed E 33, 3/63 A
- 2 FI-Schalter 63/4/0,3 A, Typ B, allstromsensitiv,
für CEE-Steckdosen 5/63 A
- 2 FI-Schalter 63/4/0,03 A, Typ B, allstromsensitiv,
für CEE-Steckdosen 5/16 und 5/32 A
- 1 FI-Schalter 40/4/0,03 A, Typ A, für Schukosteckdosen
- 2 CEE-Steckdosen 5/16 A, 400 V, 2 Automaten C 16 A,
(rot, 5-pol.)
- 4 CEE-Steckdosen 5/32 A, 400 V, 4 Automaten C 32 A,
(rot, 5-pol.)
- 2 CEE-Steckdosen 5/63 A, 400 V, Vorsicherungen über
o.g. Diazed
- 6 Schukosteckdosen 3/16 A, 230 V, 6 Automaten C 16 A,
1-pol.
max. Leistung: 111 kVA, einschl. Gleichzeitigkeit.

Die Baustromverteilung ist als Niederspannungs-Schaltgerätekombination (nach EN 61439-4
(VDE 0660-600-4, neuester Fassung), in einem Gehäuse auszuführen.

Einschl. aller notwendigen Sicherungen in den
notwendigen Größen im Verlauf der Bauzeit,

mit Aufstellung außen im Bereich vor den Fenstern des Treppenhauses, im Abstand von ca. 5 m zur Fassade,

einschl. Kabelverbindung von diesem Verteiler bis zum vorgelagerten NS-Baustrom-Hauptverteiler
mit 1x flexiblem Baustromkabel bis H07RN-F 5G120,
Länge ca. 50 m,

einschl. Herstellung, Aufstellung, Einrichtung, ca. 2 Umsetzungen gem. Erfordernis bzw. nach Aufforderung, Unterhalt und Pflege, mit monatlicher Prüfung mit Dokumentation, für die gesamte Bauzeit,
einschl. Raus-Reinstecken aller Anschlüsse an allen Steckdosen nach Vorgaben des Schrankherstellers bzw. der Steckdosenhersteller,
einschl. Anschluss und Demontage aller ankommenden und
abgehenden Leitungen,
einschl. Erdungsmaßnahmen.
einschl. der gesamten Demontage und dem Rückbau nach Ende des TGA-Ausbaus, gem. gesonderter Aufforderung.

1 Stück
(Vorhaltemenge)
mal
170 Wochen
(Vorhaltedauer)
Menge: 170,000 StWo
Kostengruppe DIN 276 2018-12: 200000000

**02.02.0040 Verlängerung Mietdauer für NS-Baustrom-VT vor Gebäude, Kabel**
Mehrkosten für die Verlängerung der Nutzungsdauer des
Baustrom-Verteilers (VT) vor dem Gebäude mit Kabelverbindung, wie in der o. g. Position beschrieben,
einschl. anteiliger Wartung 1x im Monat.

Der EP ist je Verlängerungswoche anzugeben.
Menge: 20,000 Wo
Kostengruppe DIN 276 2018-12: 200000000

**02.02.0050 NS-Baustrom-Verteiler mit Steckdosen für Fa.-Container, Kabel**
Niederspannungsseitiger Baustrom-Verteiler, zur Nutzung vor dem Gebäude zum Anschluss von Containern oder Endgeräte,
mit abschließbarer Tür und Vorhängeschloss mit
mind. 6 Schlüsseln zur Weitergabe an die am Bau befindlichen Gewerke,
mit Aufstellung auf dem Baufeld, mit mind.

- 1 Kabeleinführung, mit Zugentlastungen und
Anschlussmöglichkeit(Klemmen für ankommendes Kabel
z. B. H07RN-F 5G35
- 1 FI-Schalter 63/4/0,03 A, Typ B, allstromsensitiv,
für CEE-Steckdosen
- 1 FI-Schalter 40/4/0,03 A, Typ A, für Schukosteckdosen
- 4 CEE-Steckdosen 5/32 A, 400 V, 4 Automaten C 32 A,
(rot, 5-pol.)
- 6 Schukosteckdosen 3/16 A, 230 V, 6 Automaten C 16 A,
1-pol.
Leistung: 44 kVA, einschl. Gleichzeitigkeit.

Die Baustromverteilung ist als Niederspannungs-Schaltgerätekombination (nach EN 61439-4
(VDE 0660-600-4, neuester Fassung), in einem Gehäuse auszuführen.

Einschl. aller notwendigen Sicherungen in den
notwendigen Größen im Verlauf der Bauzeit,

mit Aufstellung außen im Bereich bei den Baucontainern der Firmen, ca. Mittig auf der anderen Seite des Gebäudes,

einschl. Kabelverbindung von diesem Verteiler bis zum vorgelagerten NS-Baustrom-Hauptverteiler
mit 1x flexiblem Baustromkabel H07RN-F 5Gxx, ausgelegt für einen Dauerstrom von 63 A,
Länge ca. 70 m,

einschl. Herstellung, Aufstellung, Einrichtung, ca. 2 Umsetzungen gem. Erfordernis bzw. nach Aufforderung, Unterhalt und Pflege, mit monatlicher Prüfung mit Dokumentation, für die gesamte Bauzeit,
einschl. Raus-Reinstecken aller Anschlüsse an allen Steckdosen nach Vorgaben des Schrankherstellers bzw. der Steckdosenhersteller,
einschl. Anschluss und Demontage aller ankommenden und
abgehenden Leitungen,
einschl. Erdungsmaßnahmen.
einschl. der gesamten Demontage und dem Rückbau nach Ende des TGA-Ausbaus, gem. gesonderter Aufforderung.
1 Stück
(Vorhaltemenge)
mal
170 Wochen
(Vorhaltedauer)
Menge: 170,000 StWo
Kostengruppe DIN 276 2018-12: 200000000

**02.02.0060 Verlängerung Mietdauer für NS-Baustrom-VT für Fa.-Container, Kabel**
Mehrkosten für die Verlängerung der Nutzungsdauer des
Baustrom-Verteilers (VT) vor dem Gebäude zur Versorgung der Firmen-Container, wie in der o. g. Position beschrieben,
einschl. anteiliger Wartung 1x im Monat.

Der EP ist je Verlängerungswoche anzugeben.
Menge: 20,000 Wo
Kostengruppe DIN 276 2018-12: 200000000

**02.02.0070 NS-Baustrom-Verteiler mit Steckdosen im Gebäude**
Niederspannungsseitiger Baustrom-Verteiler, zur Nutzung im Gebäude
zum Anschluss weiterer Baustromverteiler oder Endgeräte,
mit abschließbarer Tür und Vorhängeschloss mit
mind. 6 Schlüsseln zur Weitergabe an die am Bau befindlichen Gewerke,
mit Aufstellung innerhalb des Gebäudes, ab erforderlichem Zeitpunkt auf Abruf, mit mind.

1 Einspeisung als CEE-Gerätestecker 5/63 A, 400 V
1 Kabelschleife als CEE-Steckdose 5/63 A, 400 V,
ungesichert, ohne FI-Schutz
1 FI-Schalter 63/4/0,03 A, allstromsensitiv, Typ B, für
CEE-Steckdosen
1 FI-Schalter 40/4/0,03 A, Typ A, für Schukosteckdosen
2 CEE-Steckdosen 5/16 A, 400 V, 2 Automaten C 16 A,
(rot, 5-pol.)
2 CEE-Steckdosen 5/32 A, 400 V, 2 Automaten C 32 A,
(rot, 5-pol.).
6 Schukosteckdosen 3/16 A, 230 V, 6 Automaten C 16 A,
1-pol.
max. Leistung: 44 kVA, einschl. Gleichzeitigkeit.

Die Baustromverteilung ist als Niederspannungs-Schaltgerätekombination (nach EN 61439-4
(VDE 0660-600-4, neuester Fassung), in einem Gehäuse auszuführen.

Einschl. aller notwendigen Sicherungen in den
notwendigen Größen im Verlauf der Bauzeit,

mit Aufstellung im Gebäude, auf den verschiedenen Etagen im Bereich des Treppenhauses bzw. im DG (erreichbar über Stahltreppe, wenn aufgestellt.

einschl. Kabelverbindung mit 63A CEE-Steckern von diesem Verteiler bis zum vorgelagerten Verteiler oder Verteiler vor dem Gebäude mit 1x flexiblem Baustromkabel H07RN-F 5Gxx, ausgelegt für einen Dauerstrom von 63 A,
Kabel-Längen je nach Verteiler-Aufstellung:
1x ca. 25 m, auf dem Teilstück VT außen am TRH bis zum 1. VT im Gebäude
2x ca. 10 m von Etage zu Etage
1x ca. 50 m von Baustrom-HVT (abweichend mit Festanschluss) bis zum VT im DG

einschl. Herstellung, Aufstellung, Einrichtung, ca. 2x Umsetzungen gem. Erfordernis bzw. nach Aufforderung, Unterhalt und Pflege, mit monatlicher Prüfung mit Dokumentation, für die gesamte Bauzeit,
einschl. Raus-Reinstecken aller Anschlüsse an allen Steckdosen nach Vorgaben des Schrankherstellers bzw. der Steckdosenhersteller,
einschl. Anschluss und Demontage aller ankommenden und
abgehenden Leitungen,
einschl. Erdungsmaßnahmen gem. Erfordernis.
einschl. der gesamten Demontage und dem Rückbau nach Ende des TGA-Ausbaus, gem. gesonderter Aufforderung.

4 Stück
(Vorhaltemenge)
mal
104 Wochen
(Vorhaltedauer)
Menge: 416,000 StWo
Kostengruppe DIN 276 2018-12: 200000000

**02.02.0080 Verlängerung Mietdauer für NS-Baustrom-VT im Gebäude**
Mehrkosten für die Verlängerung Nutzungsdauer der Baustrom-Verteiler im Gebäude, mit Kabelverbindung, wie in der o. g. Position beschrieben, einschl. anteiliger Wartung 1x im Monat.

Der EP ist je Verlängerungswoche anzugeben.
Menge: 20,000 Wo
Kostengruppe DIN 276 2018-12: 200000000

**02.02.0090 Instandhaltung, Demontage innenliegende Baubeleuchtung**
Innenliegende Allgemein- und Sicherheitsbeleuchtung im
Bauwerk inkl. aller Verkabelungen, Leuchtkörper und
-mittel Zug um Zug mit dem Baufortschritt, betreiben und instandhalten; einschl. Ersatz defekter Teile

Die Auslegung der Beleuchtung hat so zu erfolgen, dass
die gesetzlichen Mindeststandards der Unfallverhütungs- vorschriften, ASR A3.4 "Beleuchtung" und der Norm DIN EN 12464-2 erfüllt werden.
(Beleuchtung der Hauptverkehrswege in den 4 Etagen)
Weitere Inforamtionen siehe BG Bau Schrift A 024 "Künstliche Beleuchtung auf Baustellen".
Je nach Tätigkeit im Innenbereich sind 100 lx bis hin zu 500 lx in Teilbereichen zu erreichen.

einschl. Herstellung, Aufstellung, Einrichtung, Umsetzungen gem. Erfordernis bzw. nach Aufforderung, Unterhalt und Pflege, mit monatlicher Prüfung mit Dokumentation, für die gesamte Bauzeit,
einschl. Anschluss an mind. eine Baustromverteilung im Innenbereich über Steckdose(n),
einschl. Anschluss und Demontage aller ankommenden und
abgehenden Leitungen,
einschl. Erdungsmaßnahmen, wenn erforderlich,
einschl. der gesamten Demontage und dem Rückbau nach Ende des TGA-Ausbaus, gem. gesonderter Aufforderung.

1 Stück
(Vorhaltemenge)
mal
104 Wochen
(Vorhaltedauer)
Menge: 104,000 StWo
Kostengruppe DIN 276 2018-12: 200000000

**02.02.0100 Verlängerung der Mietdauer für innenliegende Baubeleuchtung**
Mehrkosten für die Verlängerung Nutzungsdauer der innenliegenden Baubeleuchtung, wie in der o. g. Position beschrieben, einschl. anteiliger Wartung 1x im Monat.

Der EP ist je Verlängerungswoche anzugeben.
Menge: 20,000 Wo
Kostengruppe DIN 276 2018-12: 200000000

**02.02.0110 Instandhaltung, Demontage außenliegende Baubeleuchtung**
Außenliegende Baubeleuchtungsanlage als
Arbeitsplatzbeleuchtung auf dem Baugelände, der Baustelleneinrichtung oder sonstigen Anbringungsorten, inkl. aller Verkabelungen, Leuchtkörper und -mittel, betreiben, instandhalten einschl. Ersatz defekter Teile.

Die Auslegung der Beleuchtung hat so zu erfolgen, dass
die gesetzlichen Mindeststandards der Unfallverhütungs- vorschriften, ASR A3.4 "Beleuchtung" und der Norm DIN EN 12464-2 erfüllt werden. Weitere Inforamtionen siehe BG Bau Schrift A 024 "Künstliche Beleuchtung auf Baustellen".
Je nach Tätigkeit im Außenbereich sind 20 lx bis hin zu 500 lx in Teilbereichen zu erreichen,

einschl. Herstellung, Aufstellung, Einrichtung, Umsetzungen gem. Erfordernis bzw. nach Aufforderung, Unterhalt und Pflege, mit monatlicher Prüfung mit Dokumentation, für die gesamte Bauzeit,
einschl. Anschluss an mind. eine Baustromverteilung im Außenbereich über Steckdose(n) und Einschltung der Außeneleuchtung über Dämmerungsschalter in Verbindung mit Zeitschaltuhr, einschl. Programmierung,
einschl. Anschluss und Demontage aller ankommenden und
abgehenden Leitungen,
einschl. Erdungsmaßnahmen, wenn erforderlich,
einschl. der gesamten Demontage und dem Rückbau nach Ende des TGA-Ausbaus, gem. gesonderter Aufforderung.

1 Stück
(Vorhaltemenge)
mal
104 Wochen
(Vorhaltedauer)
Menge: 104,000 StWo
Kostengruppe DIN 276 2018-12: 200000000

**02.02.0120 Verlängerung der Mietdauer für außenliegende Baubeleuchtung**
Mehrkosten für die Verlängerung Nutzungsdauer der außenliegenden Baubeleuchtung, wie in der o. g. Position beschrieben, einschl. anteiliger Wartung 1x im Monat.

Der EP ist je Verlängerungswoche anzugeben.
Menge: 20,000 Wo
Kostengruppe DIN 276 2018-12: 200000000

#### Untertitel 02.03 Bauwasserver- und Entsorgung U V

**02.03.0010 Vorrichtung Bauwasseranschluss**
Anbindung an die Bestands- Hausanschlussleitung im Gelände unter Hinzulieferung aller erforderlichen Hilfsmittel und den Nebenleistungen.

Die Freilegung der Trinkwasserleitung erfolgt bauseits durch den Tiefbauer.
Menge: 1,000 St
Kostengruppe DIN 276 2018-12: 200000000

**02.03.0020 Auslaufventil mit Systemtrenner**
Systemtrenner mit Zapfventil,
Systemtrenner zum Schutz des Trinkwassers vor Nichttrinkwasser nach DIN EN 1717 bis einschließlich Flüssigkeitskategorie 4.
Einbau vor Apparate als Entnahmestelle.
Maximaler Betriebsdruck: 10 bar,
maximale Betriebstemperatur: 30C (Eingang),
65C (Ausgang). Medium: Trinkwasser.
Durchflussleistung: 1,27 m3/h bei DP 1,5 bar.
Gehäuse aus Pressmessing, DN 15, R 1/2.
Menge: 1,000 St
Kostengruppe DIN 276 2018-12: 200000000

#### Untertitel 02.04 Bauzaun und Verkehrswegeführung

**02.04.0010 Bauzaun Stahlrohrrahmen verz Vergitterung H 2m aufstellen**
STLB-Bau 2024-04 000
Bauzaun, aus Einzelelementen mit verzinktem Stahlrohrrahmen und Vergitterung, verschraubt, mit Standfüßen, Zaunoberkante über Oberfläche Gelände 2 m, aufstellen.
Menge: 235,000 m
Leistungsbereich: 000
Kostengruppe DIN 276 2018-12: 200000000

**02.04.0020 Bauzaun Stahlrohrrahmen verz Vergitterung H 2m vorhalten**
STLB-Bau 2024-04 000
Bauzaun, aus Einzelelementen mit verzinktem Stahlrohrrahmen und Vergitterung, verschraubt, mit Standfüßen, Zaunoberkante über Oberfläche Gelände 2 m, vorhalten,
Positionsmenge = Produkt aus'
235 m'
(Vorhaltemenge)
mal'
170 Wochen'
(Vorhaltedauer).
Menge: 39950,000 mWo
Leistungsbereich: 000
Kostengruppe DIN 276 2018-12: 200000000

**02.04.0030 Bauzaun Stahlrohrrahmen verz Vergitterung H 2m instand halten**
STLB-Bau 2024-04 000
Bauzaun, aus Einzelelementen mit verzinktem Stahlrohrrahmen und Vergitterung, verschraubt, mit Standfüßen, Zaunoberkante über Oberfläche Gelände 2 m, instand halten DIN 31051,
Positionsmenge = Produkt aus'
235 m'
(Instandhaltemenge)
mal'
170 Wochen'
(Instandhaltedauer).
Menge: 39950,000 mWo
Leistungsbereich: 000
Kostengruppe DIN 276 2018-12: 200000000

**02.04.0040 Bauzaun Stahlrohrrahmen verz Vergitterung H 2m umsetzen**
STLB-Bau 2024-04 000
Bauzaun, aus Einzelelementen mit verzinktem Stahlrohrrahmen und Vergitterung, verschraubt, mit Standfüßen, Zaunoberkante über Oberfläche Gelände 2 m, umsetzen nach besonderer Anordnung des AG.
Menge: 100,000 m
Leistungsbereich: 000
Kostengruppe DIN 276 2018-12: 200000000

**02.04.0050 Bauzaun Stahlrohrrahmen verz Vergitterung H 2m räumen**
STLB-Bau 2024-04 000
Bauzaun, aus Einzelelementen mit verzinktem Stahlrohrrahmen und Vergitterung, verschraubt, mit Standfüßen, Zaunoberkante über Oberfläche Gelände 2 m, räumen.
Menge: 235,000 m
Leistungsbereich: 000
Kostengruppe DIN 276 2018-12: 200000000

**02.04.0060 Tor abschließbar Metallgitter B 3,75-4m H 1,75-2m einbauen**
STLB-Bau 2024-04 000
Behelfsmäßiges Tor, abschließbar, 2-flügelig, aus Metallgitter, vorgefertigt, mit Feststeller, im Bauzaun, Breite über 3,75 bis 4 m, Höhe über 1,75 bis 2 m, einbauen.
Menge: 1,000 St
Leistungsbereich: 000
Kostengruppe DIN 276 2018-12: 200000000

**02.04.0070 Tor abschließbar Metallgitter B 3,75-4m H 1,75-2m vorhalten**
STLB-Bau 2024-04 000
Behelfsmäßiges Tor, abschließbar, 2-flügelig, aus Metallgitter, vorgefertigt, mit Feststeller, im Bauzaun, Breite über 3,75 bis 4 m, Höhe über 1,75 bis 2 m, vorhalten,
Positionsmenge = Produkt aus'
1 Stück'
(Vorhaltemenge)
mal'
170 Wochen'
(Vorhaltedauer).
Menge: 170,000 StWo
Leistungsbereich: 000
Kostengruppe DIN 276 2018-12: 200000000

**02.04.0080 Tor abschließbar Metallgitter B 3,75-4m H 1,75-2m instand halten**
STLB-Bau 2024-04 000
Behelfsmäßiges Tor, abschließbar, 2-flügelig, aus Metallgitter, vorgefertigt, mit Feststeller, im Bauzaun, Breite über 3,75 bis 4 m, Höhe über 1,75 bis 2 m, instand halten DIN 31051,
Positionsmenge = Produkt aus'
1 Stück'
(Instandhaltemenge)
mal'
170 Wochen'
(Instandhaltedauer).
Menge: 170,000 StWo
Leistungsbereich: 000
Kostengruppe DIN 276 2018-12: 200000000

**02.04.0090 Tor abschließbar Metallgitter B 3,75-4m H 1,75-2m räumen**
STLB-Bau 2024-04 000
Behelfsmäßiges Tor, abschließbar, 2-flügelig, aus Metallgitter, vorgefertigt, mit Feststeller, im Bauzaun, Breite über 3,75 bis 4 m, Höhe über 1,75 bis 2 m, räumen.
Menge: 1,000 St
Leistungsbereich: 000
Kostengruppe DIN 276 2018-12: 200000000

**02.04.0100 Schutzzaun um Gehölze herstellen H 2m Systemzaun**
STLB-Bau 2024-04 003
Schutzzaun um Gehölze herstellen, Zaunhöhe 2 m, Systemzäune mit Zaunelementen.
Menge: 450,000 m
Leistungsbereich: 003
Kostengruppe DIN 276 2018-12: 200000000

**02.04.0110 Schutzzaun um Gehölze vorhalten H 2m Systemzaun 36Mt**
STLB-Bau 2024-04 003
Schutzzaun um Gehölze vorhalten, Zaunhöhe 2 m, Systemzäune mit Zaunelementen,
Vorhaltedauer 36 Monate.
Menge: 450,000 m
Leistungsbereich: 003
Kostengruppe DIN 276 2018-12: 200000000

**02.04.0120 Schutzzaun um Gehölze instand halten H 2m Systemzaun 36Mt**
STLB-Bau 2024-04 003
Schutzzaun um Gehölze instand halten, Zaunhöhe 2 m, Systemzäune mit Zaunelementen,
Instandhaltedauer 36 Monate.
Menge: 450,000 m
Leistungsbereich: 003
Kostengruppe DIN 276 2018-12: 200000000

**02.04.0130 Schutzzaun um Gehölze umsetzen H 2m Systemzaun**
STLB-Bau 2024-04 003
Schutzzaun um Gehölze während der vertraglichen Ausführungszeit auf besondere Anordnung des AG umsetzen, Zaunhöhe 2 m, Systemzäune mit Zaunelementen.
Menge: 100,000 m
Leistungsbereich: 003
Kostengruppe DIN 276 2018-12: 200000000

**02.04.0140 Schutzzaun um Gehölze abbauen lagern H 2m Systemzaun**
STLB-Bau 2024-04 003
Schutzzaun um Gehölze abbauen und auf der Baustelle geordnet lagern, Zaunhöhe 2 m, Systemzäune mit Zaunelementen.
Menge: 450,000 m
Leistungsbereich: 003
Kostengruppe DIN 276 2018-12: 200000000

**02.04.0150 Bestehenden Stabgitterzaun Vergitterung H 2m umsetzen**
Bestehender Stabgitterzaun, auf befestigtem Untergrund, aus Einzelelementen mit verzinkten und Lackierten Stahlrohrrahmen und Vergitterung, verschraubt, mit Standfüßen auf Pflastersteinen, Zaunoberkante über Oberfläche Gelände 2 m, schadenfrei demontieren und umsetzen nach besonderer Anordnung des AG.
Menge: 48,000 m
Kostengruppe DIN 276 2018-12: 200000000

#### Untertitel 02.05 Schutz Vegetation

**02.05.0010 Stammschutz Ummantelung Bohlen Polsterung U 1,5-2m H 2m herstellen**
STLB-Bau 2024-04 000
Stammschutz durch 40 mm dicken Bohlenmantel einschl. Polsterung gegen den Baum, Stammumfang in 1 m Höhe gemessen über 1,5 bis 2 m, Mindestabstand vom Stamm 10 cm, Mindesthöhe 2 m, herstellen.
Menge: 5,000 St
Leistungsbereich: 000
Kostengruppe DIN 276 2018-12: 200000000

**02.05.0020 Stammschutz Ummantelung Bohlen Polsterung U 1,5-2m H 2m vorhalten**
STLB-Bau 2024-04 000
Stammschutz durch 40 mm dicken Bohlenmantel einschl. Polsterung gegen den Baum, Stammumfang in 1 m Höhe gemessen über 1,5 bis 2 m, Mindestabstand vom Stamm 10 cm, Mindesthöhe 2 m, vorhalten,
Positionsmenge = Produkt aus'
5 Stück'
(Vorhaltemenge)
mal'
170 Wochen'
(Vorhaltedauer).
Menge: 850,000 StWo
Leistungsbereich: 000
Kostengruppe DIN 276 2018-12: 200000000

**02.05.0030 Stammschutz Ummantelung Bohlen Polsterung U 1,5-2m H 2m instand halten**
Stammschutz durch 40 mm dicken Bohlenmantel einschl. Polsterung gegen den Baum, Stammumfang in 1 m Höhe gemessen über 1,5 bis 2 m, Mindestabstand vom Stamm 10 cm, Mindesthöhe 2 m, instand halten,
Positionsmenge = Produkt aus
5 Stück
(Instandhaltemenge)
mal
170 Wochen
(Instandhaltedauer).
Menge: 850,000 StWo
Kostengruppe DIN 276 2018-12: 200000000

**02.05.0040 Stammschutz Ummantelung Bohlen Polsterung U 1,5-2m H 2m räumen**
STLB-Bau 2024-04 000
Stammschutz durch 40 mm dicken Bohlenmantel einschl. Polsterung gegen den Baum, Stammumfang in 1 m Höhe gemessen über 1,5 bis 2 m, Mindestabstand vom Stamm 10 cm, Mindesthöhe 2 m, räumen.
Menge: 5,000 St
Leistungsbereich: 000
Kostengruppe DIN 276 2018-12: 200000000

**02.05.0050 Stammschutz Ummantelung Bohlen Polsterung U 2-2,5m H 2m herstellen**
STLB-Bau 2024-04 000
Stammschutz durch 40 mm dicken Bohlenmantel einschl. Polsterung gegen den Baum, Stammumfang in 1 m Höhe gemessen über 2 bis 2,5 m, Mindestabstand vom Stamm 10 cm, Mindesthöhe 2 m, herstellen.
Menge: 1,000 St
Leistungsbereich: 000
Kostengruppe DIN 276 2018-12: 200000000

**02.05.0060 Stammschutz Ummantelung Bohlen Polsterung U 2-2,5m H 2m vorhalten**
STLB-Bau 2024-04 000
Stammschutz durch 40 mm dicken Bohlenmantel einschl. Polsterung gegen den Baum, Stammumfang in 1 m Höhe gemessen über 2 bis 2,5 m, Mindestabstand vom Stamm 10 cm, Mindesthöhe 2 m, vorhalten,
Positionsmenge = Produkt aus'
1 Stück'
(Vorhaltemenge)
mal'
170 Wochen'
(Vorhaltedauer).
Menge: 170,000 StWo
Leistungsbereich: 000
Kostengruppe DIN 276 2018-12: 200000000

**02.05.0070 Stammschutz Ummantelung Bohlen Polsterung U 2-2,5m H 2m instand halten**
Stammschutz durch 40 mm dicken Bohlenmantel einschl. Polsterung gegen den Baum, Stammumfang in 1 m Höhe gemessen über 2 bis 2,5 m, Mindestabstand vom Stamm 10 cm, Mindesthöhe 2 m, instdand halten,
Positionsmenge = Produkt aus
1 Stück
(Instandhaltemenge)
mal
170 Wochen
(Instandhaltedauer).
Menge: 170,000 StWo
Kostengruppe DIN 276 2018-12: 200000000

**02.05.0080 Stammschutz Ummantelung Bohlen Polsterung U 2-2,5m H 2m räumen**
STLB-Bau 2024-04 000
Stammschutz durch 40 mm dicken Bohlenmantel einschl. Polsterung gegen den Baum, Stammumfang in 1 m Höhe gemessen über 2 bis 2,5 m, Mindestabstand vom Stamm 10 cm, Mindesthöhe 2 m, räumen.
Menge: 1,000 St
Leistungsbereich: 000
Kostengruppe DIN 276 2018-12: 200000000

**02.05.0090 Stammschutz Ummantelung Bohlen Polsterung U 1-1,5m H 2m herstellen**
STLB-Bau 2024-04 000
Stammschutz durch 40 mm dicken Bohlenmantel einschl. Polsterung gegen den Baum, Stammumfang in 1 m Höhe gemessen über 1 bis 1,5 m, Mindestabstand vom Stamm 10 cm, Mindesthöhe 2 m, herstellen.
Menge: 1,000 St
Leistungsbereich: 000
Kostengruppe DIN 276 2018-12: 200000000

**02.05.0100 Stammschutz Ummantelung Bohlen Polsterung U 1-1,5m H 2m vorhalten**
STLB-Bau 2024-04 000
Stammschutz durch 40 mm dicken Bohlenmantel einschl. Polsterung gegen den Baum, Stammumfang in 1 m Höhe gemessen über 1 bis 1,5 m, Mindestabstand vom Stamm 10 cm, Mindesthöhe 2 m, vorhalten,
Positionsmenge = Produkt aus'
1 Stück'
(Vorhaltemenge)
mal'
170 Wochen'
(Vorhaltedauer).
Menge: 170,000 StWo
Leistungsbereich: 000
Kostengruppe DIN 276 2018-12: 200000000

**02.05.0110 Stammschutz Ummantelung Bohlen Polsterung U 1-1,5m H 2m instand halten**
Stammschutz durch 40 mm dicken Bohlenmantel einschl. Polsterung gegen den Baum, Stammumfang in 1 m Höhe gemessen über 1 bis 1,5 m, Mindestabstand vom Stamm 10 cm, Mindesthöhe 2 m, instand halten,
Positionsmenge = Produkt aus
1 Stück
(Instandhaltemenge)
mal
170 Wochen
(Instandhaltedauer).
Menge: 170,000 StWo
Kostengruppe DIN 276 2018-12: 200000000

**02.05.0120 Stammschutz Ummantelung Bohlen Polsterung U 1-1,5m H 2m räumen**
STLB-Bau 2024-04 000
Stammschutz durch 40 mm dicken Bohlenmantel einschl. Polsterung gegen den Baum, Stammumfang in 1 m Höhe gemessen über 1 bis 1,5 m, Mindestabstand vom Stamm 10 cm, Mindesthöhe 2 m, räumen.
Menge: 1,000 St
Leistungsbereich: 000
Kostengruppe DIN 276 2018-12: 200000000
